# REMODELACION PASAJE SAN PEDRO

- Propiedad del archivo: CYPE INGENIEROS, S.A.
- Formato: FIEBDC-3/2004
- Programa: ARQUIMEDES
- Tipo: presupuesto
- Comentario: Presupuesto
- Fecha de los precios: 16/06/2016
- Divisa: EUR
- Gastos generales: 13 %
- Beneficio industrial: 6 %
- IVA: 7 %
- Código: PASAJE_SAN_PEDRO
Importe: 86733.75

## CAP.1 DEMOLICIONES, EXCAVACIONES Y TRANSPLANTES
Importe: 7905.95

**D01E0110** m Demolición bordillos de hormig. medios manuales.
151 m × 5.42 = 818.42
Demolición de bordillos de hormigón por medios manuales, incluso acopio de escombros junto al lugar de carga.

| Código | Ud | Descripción | Rendimiento | Precio | Importe |
|---|---|---|---|---|---|
| M01A0030 | h | Peón (mano de obra) | 0.4 | 13.16 | 5.26 |
| %0.03 | % | Costes indirectos | 3 % | 5.26 | 0.16 |
|  |  | Total |  |  | 5.42 |

| Medición | Uds. | Largo | Parcial |
|---|---|---|---|
|  | 1 | 22.000 | 22.000 |
|  | 1 | 28.000 | 28.000 |
|  | 1 | 10.000 | 10.000 |
|  | 1 | 3.000 | 3.000 |
|  | 1 | 30.000 | 30.000 |
|  | 1 | 28.000 | 28.000 |
|  | 5 | 6.000 | 30.000 |
| Total |  |  | 151 |

**D01E0010** m² Demolición solado de baldosas cerám. terrazos ..
401.58 m² × 8.14 = 3268.86
Demolición de solado de baldosa hidráulica, terrazo o cerámica y rodapié, por medios manuales, incluso retirada de atezado, limpieza y acopio de escombros a pie de obra.

| Código | Ud | Descripción | Rendimiento | Precio | Importe |
|---|---|---|---|---|---|
| M01A0030 | h | Peón | 0.6 | 13.16 | 7.90 |
| %0.03 | % | Costes indirectos | 3 % | 7.90 | 0.24 |
|  |  | Total |  |  | 8.14 |

| Medición | Uds. | Largo | Parcial |
|---|---|---|---|
| acera | 1 | 25.910 | 25.910 |
|  | 1 | 32.710 | 32.710 |
| peatonal | 1 | 342.960 | 342.960 |
| Total |  |  | 401.58 |

**D99.0002** M2. Fresado de pavimento asfáltico (09/03/2015)
219.02 M2. × 3.5 = 766.57
Fresado de pavimento asfáltico hasta 15cm de espesor, incluido carga y transporte a gestor autorizado.

| Medición | Uds. | Largo | Ancho | Parcial |
|---|---|---|---|---|
| calle | 1 | 177.640 | 1.000 | 177.640 |
| peatonal | 1 | 41.380 | 1.000 | 41.380 |
| Total |  |  |  | 219.02 |

**D99.0001** Ml. Corte de pavimento asfáltico (09/03/2015)
18 Ml. × 2.95 = 53.10
Corte de pavimento asfáltico mediante máquina de disco de acero, incluso premarcaje.

| Medición | Uds. | Largo | Parcial |
|---|---|---|---|
|  | 1 | 8.000 | 8.000 |
|  | 1 | 10.000 | 10.000 |
| Total |  |  | 18 |

**D02B0020** m³ Excav. mecánica a cielo abierto terreno compacto
192.17 m³ × 3.34 = 641.85
Excavación mecánica a cielo abierto en terreno compacto, con carga sobre camión, sin transporte. La medición se hará sobre perfil.

| Código | Ud | Descripción | Rendimiento | Precio | Importe |
|---|---|---|---|---|---|
| M01A0030 | h | Peón | 0.06 | 13.16 | 0.79 |
| QAA0100 | h | Excavadora sobre neumáticos, 118 kW, peso en orden de trabajo 19800 kg (maquinaria; 26/11/2010) | 0.06 | 40.75 | 2.45 |
| %0.03 | % | Costes indirectos | 3 % | 3.24 | 0.10 |
|  |  | Total |  |  | 3.34 |

| Medición | Uds. | Largo | Ancho | Alto | Parcial |
|---|---|---|---|---|---|
| peatonal | 1 | 342.960 | 1.000 | 0.500 | 171.480 |
|  | 1 | 41.380 | 1.000 | 0.500 | 20.690 |
| Total |  |  |  |  | 192.17 |

**J01.TRASPM** ud Trasplante de árbol > 5 metros.
5 ud × 471.43 = 2357.15
Trasplante de árbol o palmera de altura > 5m, ubicado en tierra o alcorque, realizado con medios mecánicos y manuales, incluso poda de acondicionamiento, aplicación de antitranspirantes, protección de cepellón y árbol, transporte, apertura de hoyo de plantación, suministro de nuevo sustrato en el hoyo de plantación, plantación, así como suministro y colocación de anclaje tras ésta (vientos-tutores,instalacion de aro de riego a red terciaria existente, primer riego a capacidad de campo y eliminacion de restos a vertedero autorizado.

| Código | Ud | Descripción | Rendimiento | Precio | Importe |
|---|---|---|---|---|---|
| M01A0010P | h | Capataz jardinero (mano de obra) | 2 | 15 | 30.00 |
| M01A0020P | h | Oficial jardinero (mano de obra) | 3 | 11.9 | 35.70 |
| M01A0030P | h | Peón jardinero (mano de obra) | 3 | 11.39 | 34.17 |
| MOT.001P | h | motosierra pequeña 30/45cc 1.6/2.8CV (maquinaria) | 2 | 2.5 | 5.00 |
| QAC0030 | h | Camión grua 7-9 tm (grande) (maquinaria) | 5 | 43.07 | 215.35 |
| QAA0040 | h | Retroexcavadora M.F. c/martillo rompedor (maquinaria) | 1.5 | 32.8 | 49.20 |
| ANTI.001P | l | Antitraspirante foliar concentrado (material) | 0.1 | 18 | 1.80 |
| E01E0010 | m³ | Agua (material) | 0.15 | 1.26 | 0.19 |
| E30AA0015 | ud | Anclaje (material; 21/06/2016) | 1 | 62.5 | 62.50 |
| E30AA0010 | m³ | Tierra vegetal (material) | 1.5 | 12.5 | 18.75 |
| E27B0010 | m | Tubería PE B.D. p/microirrigación D=16 mm, Tuplen (material) | 15 | 0.24 | 3.60 |
| E27B0031 | ud | Gotero de 3.75 l/h, Katif o equivalente (material; 21/06/2016) | 8 | 0.18 | 1.44 |
| %0.03 | % | Costes indirectos | 3 % | 457.70 | 13.73 |
|  |  | Total |  |  | 471.43 |

## CAP.2 PAVIMENTACION Y ACABADOS
Importe: 35486.65

**D11A0010.C** m3 Atezado picón 10 cm para colocación pavimentos.
32.7 m3 × 17.78 = 581.41
Atezado de picón de 10 cm de espesor para colocación de pavimentos.

| Código | Ud | Descripción | Rendimiento | Precio | Importe |
|---|---|---|---|---|---|
| M01A0030 | h | Peón | 0.35 | 13.16 | 4.61 |
| E01CD0010 | m³ | Picón fino avitolado/cribado (p/atezados...) (material) | 1 | 12.65 | 12.65 |
| %0.03 | % | Costes indirectos | 3 % | 17.26 | 0.52 |
|  |  | Total |  |  | 17.78 |

| Medición | Uds. | Largo | Ancho | Alto | Parcial |
|---|---|---|---|---|---|
|  | 1 | 218.000 | 1.000 | 0.150 | 32.700 |
| Total |  |  |  |  | 32.7 |

**D29GC0020.C1** m² Pav. losa hormigón, ecogranic 20x20x4
268.89 m² × 54.46 = 14643.75
Pavimento de losa fotocatalitica tipo ecogranic o similar de hormigón alta resistencia, acabado y color a elegri por D.F, de 20x20x4 cm, colocadas con mortero 1:6 de cemento y arena, incluso solera de hormigón de fck=10 N/mm² de 10 cm de espesor medio, cortes, formación de juntas de dilatación, rejuntado con arena y limpieza.

| Código | Ud | Descripción | Rendimiento | Precio | Importe |
|---|---|---|---|---|---|
| M01A0010 | h | Oficial primera (mano de obra) | 0.7 | 13.83 | 9.68 |
| M01A0030 | h | Peón | 0.7 | 13.16 | 9.21 |
| E33AA0010.C1 | m² | Losa fotocatalitica ecogranic 20x20x4 de hormigón alta resistencia (material) | 1.05 | 22.65 | 23.78 |
| A02A0040 | m³ | Mortero 1:6 de cemento | 0.02 | 90.8 | 1.82 |
| A01B0010 | m³ | Pasta de cemento | 0.001 | 141.66 | 0.14 |
| A03A0010 | m³ | Hormigón en masa de fck= 10 N/mm² | 0.1 | 80.1 | 8.01 |
| E01CB0020 | m³ | Arido machaqueo 0-4 mm (material) | 0.01 | 22.85 | 0.23 |
| E01E0010 | m³ | Agua | 0.001 | 1.26 | 0.00 |
| %0.03 | % | Costes indirectos | 3 % | 52.87 | 1.59 |
|  |  | Total |  |  | 54.46 |

| Medición | Uds. | Largo | Ancho | Parcial |
|---|---|---|---|---|
|  | 1 | 106.410 | 1.000 | 106.410 |
|  | 1 | 112.480 | 1.000 | 112.480 |
| E. | 1 | 50.000 | 1.000 | 50.000 |
| Total |  |  |  | 268.89 |

**D29GC0020.C3** m² Pav. losa hormigon, ecogranic abotonada 20x20x5
7.32 m² × 56.73 = 415.26
Pavimento de losa abotonada fotocatalitica tipo ecogranic o similar de hormigón alta resistencia, acabado y color a elegri por D.F, de 20x20x5 cm, colocadas con mortero 1:6 de cemento y arena, incluso solera de hormigón de fck=10 N/mm² de 10 cm de espesor medio, cortes, formación de juntas de dilatación, rejuntado con arena y limpieza.

| Código | Ud | Descripción | Rendimiento | Precio | Importe |
|---|---|---|---|---|---|
| M01A0010 | h | Oficial primera | 0.7 | 13.83 | 9.68 |
| M01A0030 | h | Peón | 0.7 | 13.16 | 9.21 |
| E33AA0010.C3 | m² | Losetas fotocatalitica ecogranic abotonada 20x20x5 de hormigon de alta resistecia (material) | 1.05 | 24.75 | 25.99 |
| A02A0040 | m³ | Mortero 1:6 de cemento | 0.02 | 90.8 | 1.82 |
| A01B0010 | m³ | Pasta de cemento | 0.001 | 141.66 | 0.14 |
| A03A0010 | m³ | Hormigón en masa de fck= 10 N/mm² | 0.1 | 80.1 | 8.01 |
| E01CB0020 | m³ | Arido machaqueo 0-4 mm | 0.01 | 22.85 | 0.23 |
| E01E0010 | m³ | Agua | 0.001 | 1.26 | 0.00 |
| %0.03 | % | Costes indirectos | 3 % | 55.08 | 1.65 |
|  |  | Total |  |  | 56.73 |

| Medición | Uds. | Largo | Ancho | Parcial |
|---|---|---|---|---|
|  | 1 | 4.320 | 1.000 | 4.320 |
|  | 1 | 3.000 | 1.000 | 3.000 |
| Total |  |  |  | 7.32 |

**D29GC0020.C2** m² Pav. losa hormigon, ecogranic acanalado 20x20x5
2.22 m² × 56.73 = 125.94
Pavimento de losa acanalada fotocatalitica tipo ecogranic o similar de hormigón alta resistencia, acabado y color a elegri por D.F, de 20x20x5 cm, colocadas con mortero 1:6 de cemento y arena, incluso solera de hormigón de fck=10 N/mm² de 10 cm de espesor medio, cortes, formación de juntas de dilatación, rejuntado con arena y limpieza.

| Código | Ud | Descripción | Rendimiento | Precio | Importe |
|---|---|---|---|---|---|
| M01A0010 | h | Oficial primera | 0.7 | 13.83 | 9.68 |
| M01A0030 | h | Peón | 0.7 | 13.16 | 9.21 |
| E33AA0010.C2 | m² | Losa fotocatalitica ecogranic acanalada 20x20x5 de hormigon de alta resistencia (material) | 1.05 | 24.75 | 25.99 |
| A02A0040 | m³ | Mortero 1:6 de cemento | 0.02 | 90.8 | 1.82 |
| A01B0010 | m³ | Pasta de cemento | 0.001 | 141.66 | 0.14 |
| A03A0010 | m³ | Hormigón en masa de fck= 10 N/mm² | 0.1 | 80.1 | 8.01 |
| E01CB0020 | m³ | Arido machaqueo 0-4 mm | 0.01 | 22.85 | 0.23 |
| E01E0010 | m³ | Agua | 0.001 | 1.26 | 0.00 |
| %0.03 | % | Costes indirectos | 3 % | 55.08 | 1.65 |
|  |  | Total |  |  | 56.73 |

| Medición | Uds. | Largo | Ancho | Parcial |
|---|---|---|---|---|
|  | 1 | 1.180 | 1.000 | 1.180 |
|  | 1 | 1.040 | 1.000 | 1.040 |
| Total |  |  |  | 2.22 |

**D29FC0030** m² Riego de adherencia realizado con emulsión ECR-1
411.2 m² × 0.96 = 394.75
Riego de adherencia realizado con emulsión bituminosa ECR-1, 0,6 kg/m², extendido.

| Código | Ud | Descripción | Rendimiento | Precio | Importe |
|---|---|---|---|---|---|
| E01KA0030 | kg | Emulsión bituminosa catiónica ECR-1 a granel (material) | 0.6 | 0.94 | 0.56 |
| QAF0030 | h | Camión bitumin cap 10 tm c/cond bomba mangu (maquinaria) | 0.003 | 31.8 | 0.10 |
| M01A0010 | h | Oficial primera | 0.01 | 13.83 | 0.14 |
| M01A0030 | h | Peón | 0.01 | 13.16 | 0.13 |
| %0.03 | % | Costes indirectos | 3 % | 0.93 | 0.03 |
|  |  | Total |  |  | 0.96 |

**D29FD0030** t Mezcla asfáltica en caliente AC 16 surf D (antiguo D-12)
69.213 t × 76.68 = 5307.25
Mezcla asfáltica en caliente tipo hormigón bituminoso, densa, AC 16 surf D (antiguo D-12), con marcado CE según UNE-EN 13108-1, en capa de rodadura, extendida y compactada, incluso fabricación y transporte de planta a tajo. Densidad media = 2,40 t/m³

| Código | Ud | Descripción | Rendimiento | Precio | Importe |
|---|---|---|---|---|---|
| A09C0030 | t | Mezcla asfáltica en caliente, AC 16 surf D (antiguo D-12) | 1 | 74.45 | 74.45 |
| %0.03 | % | Costes indirectos | 3 % | 74.45 | 2.23 |
|  |  | Total |  |  | 76.68 |

| Medición | Uds. | Largo | Ancho | Alto | Parcial |
|---|---|---|---|---|---|
|  | 2.4 | 411.200 | 1.000 | 0.060 | 59.213 |
| E. | 1 | 10.000 | 1.000 | 1.000 | 10.000 |
| Total |  |  |  |  | 69.213 |

**D29FC0020** m² Riego de imprimación realizado con emulsión ECR-1
244.61 m² × 1.6 = 391.38
Riego de imprimación realizado con emulsión bituminosa ECR-1, (1,2 kg/m²), incluso aportación de arena, (3 Tn por Tn de riego), extendido.

| Código | Ud | Descripción | Rendimiento | Precio | Importe |
|---|---|---|---|---|---|
| E01CB0010 | t | Arido machaqueo 0-4 mm (material) | 0.003 | 15.23 | 0.05 |
| E01KA0030 | kg | Emulsión bituminosa catiónica ECR-1 a granel | 1.2 | 0.94 | 1.13 |
| QAF0030 | h | Camión bitumin cap 10 tm c/cond bomba mangu | 0.003 | 31.8 | 0.10 |
| M01A0010 | h | Oficial primera | 0.01 | 13.83 | 0.14 |
| M01A0030 | h | Peón | 0.01 | 13.16 | 0.13 |
| %0.03 | % | Costes indirectos | 3 % | 1.55 | 0.05 |
|  |  | Total |  |  | 1.6 |

**D29FD0020** t Mezcla asfáltica en caliente AC 22 base G (antiguo G-20)
43.92 t × 70.22 = 3084.06
Mezcla asfáltica en caliente tipo hormigón bituminoso, gruesa, AC 22 base G (antiguo G-20), con marcado CE según UNE-EN 13108-1, en capa base, extendida y compactada, incluso fabricación y transporte de planta a tajo. Densidad media = 2,37 t/m³

| Código | Ud | Descripción | Rendimiento | Precio | Importe |
|---|---|---|---|---|---|
| A09C0020 | t | Mezcla asfáltica en caliente, AC 22 base G (antiguo G-20) | 1 | 68.17 | 68.17 |
| %0.03 | % | Costes indirectos | 3 % | 68.17 | 2.05 |
|  |  | Total |  |  | 70.22 |

| Medición | Uds. | Largo | Ancho | Alto | Parcial |
|---|---|---|---|---|---|
|  | 2.4 | 245.000 | 1.000 | 0.060 | 35.280 |
| E. | 2.4 | 60.000 | 1.000 | 0.060 | 8.640 |
| Total |  |  |  |  | 43.92 |

**D29FB0020** m³ Sub-base granular de zahorra artificial
147 m³ × 28.66 = 4213.02
Sub-base granular de zahorra artificial, incluso compactado, extendido con motoniveladora, regado, y apisonado con rulo compactador.

| Código | Ud | Descripción | Rendimiento | Precio | Importe |
|---|---|---|---|---|---|
| QAF0010 | h | Camión caja fija con cisterna/agua de 10 t (maquinaria) | 0.01 | 35 | 0.35 |
| QAF0020 | h | Motoniveladora Caterp 12 F c/maquinista (maquinaria) | 0.01 | 45 | 0.45 |
| QAF0040 | h | Compact neumát Dinapac CP 22 c/maquinista (maquinaria) | 0.01 | 45 | 0.45 |
| E01CG0060 | m³ | Zahorra artificial (todo en uno) (material) | 1.4 | 18.65 | 26.11 |
| E01E0010 | m³ | Agua | 0.06 | 1.26 | 0.08 |
| M01A0030 | h | Peón | 0.03 | 13.16 | 0.39 |
| %0.03 | % | Costes indirectos | 3 % | 27.83 | 0.83 |
|  |  | Total |  |  | 28.66 |

| Medición | Uds. | Largo | Ancho | Alto | Parcial |
|---|---|---|---|---|---|
|  | 1 | 245.000 | 1.000 | 0.600 | 147.000 |
| Total |  |  |  |  | 147 |

**D94.0001** Ml arreglo de fachada deteriorada por rebaje de acera (19/08/2015)
12 Ml × 10 = 120.00
Arreglo de fachada deteriorada por rebaje de acera hasta 50cm de alto; incluyendo enfoscado de la misma, impermeabilizacion y pintura de acabado de color similar a existente en resto de fachada. Todo segun ordenes de D.F.

| Medición | Uds. | Largo | Parcial |
|---|---|---|---|
|  | 4 | 3.000 | 12.000 |
| Total |  |  | 12 |

**D93.0006** Ml Bordillo de hormigón ecogranic 100x28x17 T3 (21/09/2015)
148.2 Ml × 35.04 = 5192.93
Bordillo de hormigón alta resistencia fotocatalitico de ecogranic o similar, de 100x28x17-14 cm T3 (achaflanado), colocado con mortero de cemento 1:5, incluso base y recalce de hormigón y rejuntado.

| Código | Ud | Descripción | Rendimiento | Precio | Importe |
|---|---|---|---|---|---|
| M01A0010 | h | Oficial primera | 0.45 | 13.83 | 6.22 |
| M01A0030 | h | Peón | 0.45 | 13.16 | 5.92 |
| E33LA0130.C3 | m | Bordillo ecogranic 100x28x17-14 cmm T3 (achaflanado) gris (material) | 1 | 17.3 | 17.30 |
| A03A0030 | m³ | Hormigón en masa de fck= 15 N/mm² | 0.04 | 86.68 | 3.47 |
| A02A0030 | m³ | Mortero 1:5 de cemento | 0.01 | 97.14 | 0.97 |
| A01B0010 | m³ | Pasta de cemento | 0.001 | 141.66 | 0.14 |
| %0.03 | % | Costes indirectos | 3 % | 34.02 | 1.02 |
|  |  | Total |  |  | 35.04 |

| Medición | Uds. | Largo | Parcial |
|---|---|---|---|
|  | 1 | 3.440 | 3.440 |
|  | 1 | 6.720 | 6.720 |
|  | 1 | 56.560 | 56.560 |
|  | 1 | 2.500 | 2.500 |
|  | 1 | 2.740 | 2.740 |
|  | 1 | 66.240 | 66.240 |
| E. | 1 | 10.000 | 10.000 |
| Total |  |  | 148.2 |

**D93.0007** Ml Bordillo de hormigon ecogranic 50x28x17 T4 (21/09/2015)
10 Ml × 38.8 = 388.00
Bordillo de hormigón alta resistencia fotocatalitico de ecogranic o similar, de 50x28x17-14 cm T4 (achaflanado), colocado con mortero de cemento 1:5, incluso base y recalce de hormigón y rejuntado.

| Código | Ud | Descripción | Rendimiento | Precio | Importe |
|---|---|---|---|---|---|
| M01A0010 | h | Oficial primera | 0.35 | 13.83 | 4.84 |
| M01A0030 | h | Peón | 0.35 | 13.16 | 4.61 |
| E93.007 | Ml | bordillo ecogranic 50x28x17-14cm T4 (achaflanado)gris (material; 22/09/2015) | 1 | 23.5 | 23.50 |
| A03A0030 | m³ | Hormigón en masa de fck= 15 N/mm² | 0.04 | 86.68 | 3.47 |
| A02A0030 | m³ | Mortero 1:5 de cemento | 0.01 | 97.14 | 0.97 |
| A01B0010 | m³ | Pasta de cemento | 0.002 | 141.66 | 0.28 |
| %0.03 | % | Costes indirectos | 3 % | 37.67 | 1.13 |
|  |  | Total |  |  | 38.8 |

| Medición | Uds. | Largo | Parcial |
|---|---|---|---|
| E. | 1 | 10.000 | 10.000 |
| Total |  |  | 10 |

**D29GBA0010** m² Pavimento de loseta hidráulica gris de 25x25 cm
10 m² × 35.34 = 353.40
Pavimento de loseta hidráulica de 25x25 cm gris, colocadas con mortero 1:6 de cemento y arena, incluso solera de hormigón de fck=10 N/mm² de 7 cm de espesor medio, cortes, formación de juntas de dilatación, rejuntado y limpieza.

| Código | Ud | Descripción | Rendimiento | Precio | Importe |
|---|---|---|---|---|---|
| M01A0010 | h | Oficial primera | 0.63 | 13.83 | 8.71 |
| M01A0030 | h | Peón | 0.63 | 13.16 | 8.29 |
| E33BA0010 | m² | Loseta hidráulica 25x25 cm gris (material) | 1.05 | 9.28 | 9.74 |
| A02A0040 | m³ | Mortero 1:6 de cemento | 0.02 | 90.8 | 1.82 |
| A01B0010 | m³ | Pasta de cemento | 0.001 | 141.66 | 0.14 |
| A03A0010 | m³ | Hormigón en masa de fck= 10 N/mm² | 0.07 | 80.1 | 5.61 |
| E01E0010 | m³ | Agua | 0.001 | 1.26 | 0.00 |
| %0.03 | % | Costes indirectos | 3 % | 34.31 | 1.03 |
|  |  | Total |  |  | 35.34 |

| Medición | Uds. | Largo | Ancho | Parcial |
|---|---|---|---|---|
| E. | 1 | 10.000 | 1.000 | 10.000 |
| Total |  |  |  | 10 |

**D29GFA0040** m Bordillo de hormigón de fck=30 N/mm², de 100x30x15-18 cm
10 m × 27.55 = 275.50
Bordillo de hormigón de fck=30 N/mm², de 100x30x15-18 cm, colocado con mortero de cemento 1:5, incluso base y recalce de hormigón y rejuntado.

| Código | Ud | Descripción | Rendimiento | Precio | Importe |
|---|---|---|---|---|---|
| M01A0010 | h | Oficial primera | 0.45 | 13.83 | 6.22 |
| M01A0030 | h | Peón | 0.45 | 13.16 | 5.92 |
| E33LA0090 | m | Bordill hormig fck=30 N/mm², 100x30x15-18 cm (material) | 1 | 9.17 | 9.17 |
| A03A0030 | m³ | Hormigón en masa de fck= 15 N/mm² | 0.05 | 86.68 | 4.33 |
| A02A0030 | m³ | Mortero 1:5 de cemento | 0.01 | 97.14 | 0.97 |
| A01B0010 | m³ | Pasta de cemento | 0.001 | 141.66 | 0.14 |
| %0.03 | % | Costes indirectos | 3 % | 26.75 | 0.80 |
|  |  | Total |  |  | 27.55 |

## CAP.3 INSTALACIONES
Importe: 17389.64

**D02C0010** m³ Excav. en zanjas, pozos cualquier terreno, medios mecánicos
120 m³ × 13.69 = 1642.80
Excavación en zanjas, pozos o cimientos, en todo tipo de terreno, con medios mecánicos, refino y compactación del fondo de la excavación, incluso carga y transporte de material sobrante a vertedero autorizado.

| Código | Ud | Descripción | Rendimiento | Precio | Importe |
|---|---|---|---|---|---|
| M01A0030 | h | Peón | 0.1 | 13.16 | 1.32 |
| QAA0020 | h | Retroexcavadora 72 kW (maquinaria) | 0.3 | 29.7 | 8.91 |
| QAB0030 | h | Camión basculante 15 t (maquinaria) | 0.1 | 30.58 | 3.06 |
| %0.03 | % | Costes indirectos | 3 % | 13.29 | 0.40 |
|  |  | Total |  |  | 13.69 |

| Medición | Uds. | Largo | Ancho | Alto | Parcial |
|---|---|---|---|---|---|
|  | 2 | 60.000 | 1.000 | 1.000 | 120.000 |
| Total |  |  |  |  | 120 |

**D04AB0640** m Tub. saneam. exter. PVC-U, D200 e=4,9 Uralita i/excav. y relleno
30 m × 44.65 = 1339.50
Tubería de saneamiento SN-4, de PVC-U, UNE-EN 1401-1, Uralita o equivalente, de D 200 mm y 4,9 mm de espesor, con junta elástica, color teja, enterrada en zanja, con p.p. de piezas especiales, incluso excavación con extracción de tierras al borde, solera de arena de 10 cm de espesor, colocación de la tubería, relleno y compactación de la zanja con arena volcánica, carga y transporte de tierras a vertedero. Totalmente instalada y probada, según C.T.E. DB HS-5.

| Código | Ud | Descripción | Rendimiento | Precio | Importe |
|---|---|---|---|---|---|
| M01A0010 | h | Oficial primera | 0.2 | 13.83 | 2.77 |
| M01A0030 | h | Peón | 0.2 | 13.16 | 2.63 |
| E28EB0330 | m | Tub. PVC-U saneam. j. elást. SN-4 D 200 mm Uralita (material) | 1 | 24.52 | 24.52 |
| E01CA0020 | m³ | Arena seca (material) | 0.07 | 22.85 | 1.60 |
| A06B0010 | m³ | Excavación en zanjas y pozos. | 0.42 | 10.23 | 4.30 |
| A06C0010 | m³ | Relleno de zanjas con arena volcánica. | 0.34 | 17.03 | 5.79 |
| A06D0020 | m³ | Carga mecánica, transporte tierras vertedero, camión, máx. 10 km | 0.42 | 4.15 | 1.74 |
| %0.03 | % | Costes indirectos | 3 % | 43.35 | 1.30 |
|  |  | Total |  |  | 44.65 |

| Medición | Uds. | Largo | Parcial |
|---|---|---|---|
| E. | 1 | 30.000 | 30.000 |
| Total |  |  | 30 |

**D04CA0030** ud Pozo registro circular D=1,20 m horm., parte fija (sup e inf) (01/04/2013)
1 ud × 663.6 = 663.60
Pozo de registro circular (parte fija), prefabricado de hormigón armado, de diámetro interior 1,20 m, con marcado CE s/UNE-EN 1917 y UNE 127917, formado por pieza inferior constituída por base de pozo de 1200x1000 mm (Dxh) y pieza superior constituída por cono de 1200/625x1000 mm (D inf/sup x h), incluso pates montados en fábrica, registro reforzado D 400, s/UNE EN 124, de fundición dúctil, de D=600 mm, juntas de estanqueidad o material de sellado, conexión a conducciones, incluso excavación precisa, relleno de trasdós con carga y transporte de tierras sobrantes a vertedero, totalmente terminado, según C.T.E. DB HS-5.

| Código | Ud | Descripción | Rendimiento | Precio | Importe |
|---|---|---|---|---|---|
| M01A0030 | h | Peón | 0.5 | 13.16 | 6.58 |
| M01A0010 | h | Oficial primera | 0.5 | 13.83 | 6.92 |
| QAC0010 | h | Camión grúa 20 t (maquinaria) | 0.45 | 30 | 13.50 |
| E28BC0030 | ud | Reg calzad D400 D 600mm tapa/marco articul fund dúctil Norinco Brio SR (material; 04/06/2008) | 1 | 145.75 | 145.75 |
| E28AC0040 | ud | Base de pozo 1200x1000 (Dxh) mm (material; 19/09/2011) | 1 | 319.55 | 319.55 |
| E28AC0050 | ud | Cono de pozo 1200/625x1000 (Dxh) e=160 mm i/pates (material; 19/09/2011) | 1 | 97.3 | 97.30 |
| E28AD0030 | ud | Junta de goma D=1200 mm para pozos de registro para unión entre dos piezas. (material; 10/10/2012) | 1 | 8.99 | 8.99 |
| A06D0020 | m³ | Carga mecánica, transporte tierras vertedero, camión, máx. 10 km | 3.5 | 4.15 | 14.53 |
| A06B0010 | m³ | Excavación en zanjas y pozos. | 2.11 | 10.23 | 21.59 |
| A06C0030 | m³ | Relleno localizado con material de excavación. (01/04/2013) | 1.39 | 6.88 | 9.56 |
| %0.03 | % | Costes indirectos | 3 % | 644.27 | 19.33 |
|  |  | Total |  |  | 663.6 |

| Medición | Uds. | Parcial |
|---|---|---|
| E. | 1 | 1.000 |
| Total |  | 1 |

**D04CA0040** m Pozo registro circular D=1,20 m horm., parte variable (central) (01/04/2013)
1 m × 178.24 = 178.24
Pozo de registro circular (parte variable), prefabricado de hormigón armado, de diámetro interior 1,20 m, con marcado CE s/UNE-EN 1917 y UNE 127917, formado por anillos de 1200/1200 mm (Dxh), incluso pates montados en fábrica, juntas de estanqueidad o material de sellado, incluso excavación precisa, relleno de trasdós con carga y transporte de tierras sobrantes a vertedero, totalmente terminado, según C.T.E. DB HS-5.

| Código | Ud | Descripción | Rendimiento | Precio | Importe |
|---|---|---|---|---|---|
| M01A0030 | h | Peón | 0.3 | 13.16 | 3.95 |
| M01A0010 | h | Oficial primera | 0.3 | 13.83 | 4.15 |
| QAC0010 | h | Camión grúa 20 t | 0.2 | 30 | 6.00 |
| E28AC0060 | ud | Anillo de pozo 1200/1200 (Dxh) e=160 mm i/pates (material; 19/09/2011) | 0.833 | 136.13 | 113.40 |
| E28AD0030 | ud | Junta de goma D=1200 mm | 0.833 | 8.99 | 7.49 |
| A06D0020 | m³ | Carga mecánica, transporte tierras vertedero, camión, máx. 10 km | 2.9 | 4.15 | 12.04 |
| A06B0010 | m³ | Excavación en zanjas y pozos. | 1.81 | 10.23 | 18.52 |
| A06C0030 | m³ | Relleno localizado con material de excavación. | 1.09 | 6.88 | 7.50 |
| %0.03 | % | Costes indirectos | 3 % | 173.05 | 5.19 |
|  |  | Total |  |  | 178.24 |

**D29DBC0010** ud Registro peatonal (tapa y cerco) fundición dúctil de 250x250 mm
5 ud × 22.11 = 110.55
Registro peatonal (tapa y cerco) B 125, s/UNE EN 124, de fundición dúctil, de 250x250 mm, colocado.

| Código | Ud | Descripción | Rendimiento | Precio | Importe |
|---|---|---|---|---|---|
| E28BA0220 | ud | Reg peat B-125 250x250mm tapa/marco fund dúctil Norinco HC (material; 04/06/2008) | 1 | 13.77 | 13.77 |
| A02A0010 | m³ | Mortero 1:3 de cemento | 0.007 | 112.14 | 0.78 |
| M01A0010 | h | Oficial primera | 0.5 | 13.83 | 6.92 |
| %0.03 | % | Costes indirectos | 3 % | 21.47 | 0.64 |
|  |  | Total |  |  | 22.11 |

| Medición | Uds. | Parcial |
|---|---|---|
| E. | 5 | 5.000 |
| Total |  | 5 |

**D29DBC0040** ud Registro peatonal (tapa y cerco) fundición dúctil de 500x500 mm
3 ud × 76.87 = 230.61
Registro peatonal (tapa y cerco) B 125, s/UNE EN 124, de fundición dúctil, de 500x500 mm, colocado.

| Código | Ud | Descripción | Rendimiento | Precio | Importe |
|---|---|---|---|---|---|
| E28BA0110 | ud | Reg peat B-125 500x500mm tapa red/marco cuadr fund dúctil Norinco TC (material; 04/06/2008) | 1 | 51.31 | 51.31 |
| A03A0030 | m³ | Hormigón en masa de fck= 15 N/mm² | 0.02 | 86.68 | 1.73 |
| M01A0010 | h | Oficial primera | 0.8 | 13.83 | 11.06 |
| M01A0030 | h | Peón | 0.8 | 13.16 | 10.53 |
| %0.03 | % | Costes indirectos | 3 % | 74.63 | 2.24 |
|  |  | Total |  |  | 76.87 |

| Medición | Uds. | Parcial |
|---|---|---|
| E. | 3 | 3.000 |
| Total |  | 3 |

**D04BA0050** ud Arqueta 50x50x50 horm. fck 15 N/mm² tapa fund. dúctil
3 ud × 178.46 = 535.38
Arqueta de registro de 50x50x50 cm de dimensiones interiores, constituída por paredes de hormigón en masa de fck=15 N/mm² de 12 cm de espesor, solera de hormigón en masa de fck=10 N/mm² de 10 cm de espesor, con aristas y rincones a media caña, y registro peatonal B-125 s/UNE EN 124, de fundición dúctil, incluso excavación, relleno de trasdós con carga y transporte de tierras sobrantes a vertedero, encofrado y desencofrado, acometida y remate de tubos, según C.T.E. DB HS-5.

| Código | Ud | Descripción | Rendimiento | Precio | Importe |
|---|---|---|---|---|---|
| M01A0010 | h | Oficial primera | 3 | 13.83 | 41.49 |
| M01A0030 | h | Peón | 3 | 13.16 | 39.48 |
| A03A0030 | m³ | Hormigón en masa de fck= 15 N/mm² | 0.15 | 86.68 | 13.00 |
| A03A0010 | m³ | Hormigón en masa de fck= 10 N/mm² | 0.055 | 80.1 | 4.41 |
| A05AG0020 | m² | Encofrado y desencof. en paredes de arquetas, cámaras y sótanos. | 1 | 16.65 | 16.65 |
| E28BA0110 | ud | Reg peat B-125 500x500mm tapa red/marco cuadr fund dúctil Norinco TC | 1 | 51.31 | 51.31 |
| A06B0010 | m³ | Excavación en zanjas y pozos. | 0.53 | 10.23 | 5.42 |
| A06D0020 | m³ | Carga mecánica, transporte tierras vertedero, camión, máx. 10 km | 0.362 | 4.15 | 1.50 |
| %0.03 | % | Costes indirectos | 3 % | 173.26 | 5.20 |
|  |  | Total |  |  | 178.46 |

| Medición | Uds. | Parcial |
|---|---|---|
| E. | 3 | 3.000 |
| Total |  | 3 |

**D29DD0010** ud Acometida domiciliaria saneamiento a red terciaria alcantarillado
6 ud × 238.27 = 1429.62
Acometida domiciliaria de saneamiento a red terciaria de alcantarillado, con registro peatonal (tapa y cerco) B 125, s/UNE EN 124, de fundición dúctil, de 250x250 mm y tubería de PVC de D 200 mm, i/p.p. de piezas especiales, excavación precisa, carga y transporte de tierras a vertedero, terminada según ordenanzas municipales y según C.T.E. DB HS-5.

| Código | Ud | Descripción | Rendimiento | Precio | Importe |
|---|---|---|---|---|---|
| E28EB0280 | m | Tub. PVC-U saneam. D 200 mm j. elást. Terrain (material) | 2 | 34.23 | 68.46 |
| E28CC0780 | ud | Tes 3 bocas 87º 30' PVC-U D 200 mm M-H, Adequa (material) | 2 | 54.72 | 109.44 |
| E28BA0220 | ud | Reg peat B-125 250x250mm tapa/marco fund dúctil Norinco HC | 1 | 13.77 | 13.77 |
| A06B0010 | m³ | Excavación en zanjas y pozos. | 0.4 | 10.23 | 4.09 |
| A06D0020 | m³ | Carga mecánica, transporte tierras vertedero, camión, máx. 10 km | 0.4 | 4.15 | 1.66 |
| M01A0010 | h | Oficial primera | 1.5 | 13.83 | 20.75 |
| M01A0030 | h | Peón | 1 | 13.16 | 13.16 |
| %0.03 | % | Costes indirectos | 3 % | 231.33 | 6.94 |
|  |  | Total |  |  | 238.27 |

| Medición | Uds. | Parcial |
|---|---|---|
| E. | 6 | 6.000 |
| Total |  | 6 |

**D29DC0010** ud Sumidero aguas pluviales horm., 0,50x0,30x0,60 m, reja fund. dúctil C 250
2 ud × 149.15 = 298.30
Sumidero de recogida de aguas pluviales, en calzadas, de dimensiones interiores 0,50x0,30x0,60 m, ejecutado con paredes y solera de hormigón en masa de fck=15 N/mm² de 15 cm de espesor, con marco y reja reforzada, C 250, s/UNE EN 124, de fundición dúctil, de 600x350 mm, incluso excavación, relleno de trasdós con carga y transporte de tierras sobrantes a vertedero, encofrado y desencofrado, acometida y remate de tubos y recubrimiento de hormigón en los 4 últimos metros del tubo, s/ordenanzas municipales.

| Código | Ud | Descripción | Rendimiento | Precio | Importe |
|---|---|---|---|---|---|
| M01A0010 | h | Oficial primera | 1.6 | 13.83 | 22.13 |
| M01A0030 | h | Peón | 1 | 13.16 | 13.16 |
| A06B0010 | m³ | Excavación en zanjas y pozos. | 0.68 | 10.23 | 6.96 |
| A06D0020 | m³ | Carga mecánica, transporte tierras vertedero, camión, máx. 10 km | 0.36 | 4.15 | 1.49 |
| A03A0030 | m³ | Hormigón en masa de fck= 15 N/mm² | 0.27 | 86.68 | 23.40 |
| A05AG0020 | m² | Encofrado y desencof. en paredes de arquetas, cámaras y sótanos. | 0.96 | 16.65 | 15.98 |
| E28BE0060 | ud | Reja y marco articul C-250 700x360 mm fund dúctil Norinco RI 284 N (material; 04/06/2008) | 1 | 61.69 | 61.69 |
| %0.03 | % | Costes indirectos | 3 % | 144.81 | 4.34 |
|  |  | Total |  |  | 149.15 |

**D29BAB0270** m Tub. abast. PE-100 AD, DN-63 mm, 16 atm., b. azul, Tuplen
125 m × 10.08 = 1260.00
Tubería de polietileno de alta densidad PE-100, UNE-EN 12201, banda azul, PN-16, Tuplen o equivalente, de D=63 mm, en red de abastecimiento, colocada en fondo de zanja, incluso p.p. de pequeño material, piezas especiales, incluso solera de arena de 15 cm de espesor, nivelación del tubo, sin incluir excavación ni relleno de la zanja. Instalada y probada.

| Código | Ud | Descripción | Rendimiento | Precio | Importe |
|---|---|---|---|---|---|
| M01A0010 | h | Oficial primera | 0.055 | 13.83 | 0.76 |
| M01A0030 | h | Peón | 0.06 | 13.16 | 0.79 |
| E24BAB0100 | m | Tubería PE-100, A.D. PN 16 D=63mm Tuplen (material) | 1.05 | 5.89 | 6.18 |
| E01CA0020 | m³ | Arena seca | 0.09 | 22.85 | 2.06 |
| %0.03 | % | Costes indirectos | 3 % | 9.79 | 0.29 |
|  |  | Total |  |  | 10.08 |

| Medición | Uds. | Largo | Parcial |
|---|---|---|---|
|  | 1 | 60.000 | 60.000 |
|  | 1 | 65.000 | 65.000 |
| Total |  |  | 125 |

**D29BCA0020** ud Arqueta acometida abast. y válv. paso 1", c/tapa y cerco fund. dúctil 195x195 mm
6 ud × 39.11 = 234.66
Arqueta de acometida y válvula de paso "macho" esférica de 1", en aceras, constituída por paredes y solera de hormigón de fck=15 N/mm² y registro peatonal B-125 s/UNE EN 124, de fundición dúctil, de 195 x 195 mm, incluso p.p. de excavación, relleno, encofrado, carga y transporte de tierras sobrantes a vertedero.

| Código | Ud | Descripción | Rendimiento | Precio | Importe |
|---|---|---|---|---|---|
| A06B0010 | m³ | Excavación en zanjas y pozos. | 0.03 | 10.23 | 0.31 |
| A03A0040 | m³ | Hormigón en masa de fck= 15 N/mm² y encofrado. | 0.02 | 156.48 | 3.13 |
| E24IA0030 | ud | Reg peat B-125 195x195 mm tapa/marco fund dúctil (material; 11/01/2011) | 1 | 17.63 | 17.63 |
| E24GB0300 | ud | Válvula paso de bola 1" latón, Cimberio (material) | 1 | 7.21 | 7.21 |
| M01A0010 | h | Oficial primera | 0.5 | 13.83 | 6.92 |
| M01B0050 | h | Oficial fontanero (mano de obra) | 0.2 | 13.83 | 2.77 |
| %0.03 | % | Costes indirectos | 3 % | 37.97 | 1.14 |
|  |  | Total |  |  | 39.11 |

| Medición | Uds. | Parcial |
|---|---|---|
| E. | 6 | 6.000 |
| Total |  | 6 |

**D29JCB0010.C** ud Arqueta p/conexionado electr. ext., de fábrica bloques, tipo A-1
14 ud × 128.16 = 1794.24
Arqueta para conexionado de electricidad en exteriores, tipo A-1, realizada con bloque hueco de hormigón vibrado de 9x25x50 cm, enfoscada y bruñida interiormente, con tapa y marco de fundición dúctil (tipo A-1) de 460x460 mm y fondo de arena. Totalmente acabada.

| Código | Ud | Descripción | Rendimiento | Precio | Importe |
|---|---|---|---|---|---|
| M01A0010 | h | Oficial primera | 2 | 13.83 | 27.66 |
| M01A0030 | h | Peón | 2 | 13.16 | 26.32 |
| E22EA0100 | ud | Tapa y marco 46x46 cm fund dúctil A-1 UNELCO, B-125, Tarregas (material) | 1 | 54.88 | 54.88 |
| E10AB0050 | ud | Bloque de hormigón de áridos de picón 9x25x50 cm, CE cat. I (material) | 10 | 0.78 | 7.80 |
| A02A0030 | m³ | Mortero 1:5 de cemento | 0.014 | 97.14 | 1.36 |
| A02A0010 | m³ | Mortero 1:3 de cemento | 0.052 | 112.14 | 5.83 |
| E01CA0010 | t | Arena seca (material) | 0.038 | 15.23 | 0.58 |
| %0.03 | % | Costes indirectos | 3 % | 124.43 | 3.73 |
|  |  | Total |  |  | 128.16 |

| Medición | Uds. | Parcial |
|---|---|---|
| a.p. | 8 | 8.000 |
| T.C. | 6 | 6.000 |
| Total |  | 14 |

**D29JCB0020** ud Arqueta p/conexionado electr. ext., de fábrica bloques, tipo A-2
2 ud × 171.71 = 343.42
Arqueta para conexionado de electricidad en exteriores, tipo A-2 s/normas de la compañía suministradora, realizada con bloque hueco de hormigón vibrado de 9x25x50 cm, enfoscada y bruñida interiormente, con tapa y marco de fundición dúctil B 125 s/UNE EN 124, de 750x500 mm, con fondo de arena, tolamente acabada.

| Código | Ud | Descripción | Rendimiento | Precio | Importe |
|---|---|---|---|---|---|
| M01A0010 | h | Oficial primera | 2 | 13.83 | 27.66 |
| M01A0030 | h | Peón | 2 | 13.16 | 26.32 |
| E22EA0110 | ud | Tapa y marco 75x50 cm fund dúctil A-2 UNELCO, B-125, Tarregas (material) | 1 | 92.52 | 92.52 |
| E10AB0050 | ud | Bloque de hormigón de áridos de picón 9x25x50 cm, CE cat. I | 16 | 0.78 | 12.48 |
| A02A0030 | m³ | Mortero 1:5 de cemento | 0.021 | 97.14 | 2.04 |
| A02A0010 | m³ | Mortero 1:3 de cemento | 0.042 | 112.14 | 4.71 |
| E01CA0020 | m³ | Arena seca | 0.043 | 22.85 | 0.98 |
| %0.03 | % | Costes indirectos | 3 % | 166.71 | 5.00 |
|  |  | Total |  |  | 171.71 |

| Medición | Uds. | Parcial |
|---|---|---|
| a.p. | 2 | 2.000 |
| Total |  | 2 |

**D29KAA0010** m Canalización compuesta por 1 tritubo de polietileno D=63 mm
137 m × 23.93 = 3278.41
Canalización compuesta por un tritubo de polietileno de D=63 mm, incluso dado de hormigón, enhebrado con alambre guía y cinta de señalización, colocada.

| Código | Ud | Descripción | Rendimiento | Precio | Importe |
|---|---|---|---|---|---|
| E19BBAA0020 | m | Tritubo PE D=63 mm p/telecomunicaciones, T.P.P. (material) | 1 | 15.91 | 15.91 |
| E22CAF0010 | m | Alambre guía 2 mm galvanizado (material) | 3 | 0.21 | 0.63 |
| E22CAF0020 | m | Cinta señalizadora línea eléctrica (material) | 1 | 0.11 | 0.11 |
| A03A0010 | m³ | Hormigón en masa de fck= 10 N/mm² | 0.04 | 80.1 | 3.20 |
| M01A0010 | h | Oficial primera | 0.125 | 13.83 | 1.73 |
| M01A0030 | h | Peón | 0.125 | 13.16 | 1.65 |
| %0.03 | % | Costes indirectos | 3 % | 23.23 | 0.70 |
|  |  | Total |  |  | 23.93 |

| Medición | Uds. | Largo | Parcial |
|---|---|---|---|
| telecomunicaciones nueva | 1 | 60.000 | 60.000 |
|  | 1 | 65.000 | 65.000 |
|  | 1 | 12.000 | 12.000 |
| Total |  |  | 137 |

**D29KAA0025** m Canalización compuesta por dos tritubos de polietileno D=63 mm
20 m × 42.59 = 851.80
Canalización compuesta por dos tritubos de polietileno de D=63 mm, incluso dado de hormigón, enhebrado con alambre guía y cinta de señalización, colocada.

| Código | Ud | Descripción | Rendimiento | Precio | Importe |
|---|---|---|---|---|---|
| E19BBAA0020 | m | Tritubo PE D=63 mm p/telecomunicaciones, T.P.P. | 2 | 15.91 | 31.82 |
| E22CAF0010 | m | Alambre guía 2 mm galvanizado | 6 | 0.21 | 1.26 |
| E22CAF0020 | m | Cinta señalizadora línea eléctrica | 2 | 0.11 | 0.22 |
| A03A0010 | m³ | Hormigón en masa de fck= 10 N/mm² | 0.05 | 80.1 | 4.01 |
| M01A0010 | h | Oficial primera | 0.15 | 13.83 | 2.07 |
| M01A0030 | h | Peón | 0.15 | 13.16 | 1.97 |
| %0.03 | % | Costes indirectos | 3 % | 41.35 | 1.24 |
|  |  | Total |  |  | 42.59 |

| Medición | Uds. | Largo | Parcial |
|---|---|---|---|
| telecomunicaciones |  |  |  |
| E. | 1 | 20.000 | 20.000 |
| Total |  |  | 20 |

**D29KAA0020** m Canalización compuesta por 3 tritubos de polietileno D=63 mm
6 m × 61.96 = 371.76
Canalización compuesta por tres tritubos de polietileno de D=63 mm, incluso dado de hormigón, enhebrado con alambre guía y cinta de señalización, colocada.

| Código | Ud | Descripción | Rendimiento | Precio | Importe |
|---|---|---|---|---|---|
| E19BBAA0020 | m | Tritubo PE D=63 mm p/telecomunicaciones, T.P.P. | 3 | 15.91 | 47.73 |
| E22CAF0010 | m | Alambre guía 2 mm galvanizado | 9 | 0.21 | 1.89 |
| E22CAF0020 | m | Cinta señalizadora línea eléctrica | 3 | 0.11 | 0.33 |
| A03A0010 | m³ | Hormigón en masa de fck= 10 N/mm² | 0.06 | 80.1 | 4.81 |
| M01A0010 | h | Oficial primera | 0.2 | 13.83 | 2.77 |
| M01A0030 | h | Peón | 0.2 | 13.16 | 2.63 |
| %0.03 | % | Costes indirectos | 3 % | 60.16 | 1.80 |
|  |  | Total |  |  | 61.96 |

| Medición | Uds. | Largo | Parcial |
|---|---|---|---|
| telecomunicaciones |  |  |  |
| E. | 1 | 6.000 | 6.000 |
| Total |  |  | 6 |

**D29JAB0031** Ml Canalizacion con 2 tubos de PE D110mm, T.P.P. (01/10/2015)
8 Ml × 21.15 = 169.20
Canalización eléctrica formada por 2 tubos de polietileno (rojo), de doble pared, D 110 mm, T.P.P. (Tuberías y perfiles plásticos) o equivalente, s/UNE-EN 50086, incluso alambre guía galvanizado, cinta de señalización, excavación en zanja, protección con hormigón, relleno y compactación del resto de la zanja con tierras saneadas. Instalada.

| Código | Ud | Descripción | Rendimiento | Precio | Importe |
|---|---|---|---|---|---|
| M01A0010 | h | Oficial primera | 0.12 | 13.83 | 1.66 |
| M01A0030 | h | Peón | 0.12 | 13.16 | 1.58 |
| E22CAC0040 | m | Tubería PE (rojo) doble pared DN 110 mm, p/canal. eléctr., T.P.P. (material) | 2 | 3.74 | 7.48 |
| E22CAF0010 | m | Alambre guía 2 mm galvanizado | 2 | 0.21 | 0.42 |
| E22CAF0020 | m | Cinta señalizadora línea eléctrica | 2 | 0.11 | 0.22 |
| A06B0010 | m³ | Excavación en zanjas y pozos. | 0.3 | 10.23 | 3.07 |
| A03A0010 | m³ | Hormigón en masa de fck= 10 N/mm² | 0.06 | 80.1 | 4.81 |
| A06C0020 | m³ | Relleno de zanjas compactado con productos procedentes de las mismas. | 0.25 | 5.17 | 1.29 |
| %0.03 | % | Costes indirectos | 3 % | 20.53 | 0.62 |
|  |  | Total |  |  | 21.15 |

| Medición | Uds. | Largo | Parcial |
|---|---|---|---|
| alumbrado publico | 1 | 8.000 | 8.000 |
| Total |  |  | 8 |

**D29JAB0050.C** m Canalización con 2 tubos de PE D 160 mm, T.P.P.
65 m × 33.73 = 2192.45
Canalización eléctrica formada por 2 tubos de polietileno (rojo), de doble pared, D 160 mm, T.P.P. (Tuberías y perfiles plásticos) o equivalente, s/UNE-EN 50086, incluso alambre guía galvanizado, cinta de señalización, excavación en zanja, protección con hormigón, relleno y compactación del resto de la zanja con tierras saneadas. Instalada.

| Código | Ud | Descripción | Rendimiento | Precio | Importe |
|---|---|---|---|---|---|
| M01A0010 | h | Oficial primera | 0.12 | 13.83 | 1.66 |
| M01A0030 | h | Peón | 0.12 | 13.16 | 1.58 |
| E22CAC0060 | m | Tubería PE (rojo) doble pared DN 160 mm, p/canal. eléctr., T.P.P. (material) | 2 | 7.14 | 14.28 |
| E22CAF0010 | m | Alambre guía 2 mm galvanizado | 2 | 0.21 | 0.42 |
| E22CAF0020 | m | Cinta señalizadora línea eléctrica | 2 | 0.11 | 0.22 |
| A06B0010 | m³ | Excavación en zanjas y pozos. | 0.35 | 10.23 | 3.58 |
| A03A0010 | m³ | Hormigón en masa de fck= 10 N/mm² | 0.12 | 80.1 | 9.61 |
| A06C0020 | m³ | Relleno de zanjas compactado con productos procedentes de las mismas. | 0.27 | 5.17 | 1.40 |
| %0.03 | % | Costes indirectos | 3 % | 32.75 | 0.98 |
|  |  | Total |  |  | 33.73 |

| Medición | Uds. | Largo | Parcial |
|---|---|---|---|
| baja tension | 1 | 35.000 | 35.000 |
| E. | 1 | 30.000 | 30.000 |
| Total |  |  | 65 |

**D29JAB0060.C** m Canalización con 2 tubos de PE D 200 mm, T.P.P.
10 m × 46.51 = 465.10
Canalización eléctrica formada por 2 tubos de polietileno (rojo), de doble pared, D 200 mm, T.P.P. (Tuberías y perfiles plásticos) o equivalente, s/UNE-EN 50086, incluso alambre guía galvanizado, cinta de señalización, excavación en zanja, protección con hormigón, relleno y compactación del resto de la zanja con tierras saneadas. Instalada.

| Código | Ud | Descripción | Rendimiento | Precio | Importe |
|---|---|---|---|---|---|
| M01A0010 | h | Oficial primera | 0.12 | 13.83 | 1.66 |
| M01A0030 | h | Peón | 0.12 | 13.16 | 1.58 |
| E22CAC0070 | m | Tubería PE (rojo) doble pared DN 200 mm, p/canal. eléctr., T.P.P. (material) | 2 | 11.6 | 23.20 |
| E22CAF0010 | m | Alambre guía 2 mm galvanizado | 2 | 0.21 | 0.42 |
| E22CAF0020 | m | Cinta señalizadora línea eléctrica | 2 | 0.11 | 0.22 |
| A06B0010 | m³ | Excavación en zanjas y pozos. | 0.42 | 10.23 | 4.30 |
| A03A0010 | m³ | Hormigón en masa de fck= 10 N/mm² | 0.15 | 80.1 | 12.02 |
| A06C0020 | m³ | Relleno de zanjas compactado con productos procedentes de las mismas. | 0.34 | 5.17 | 1.76 |
| %0.03 | % | Costes indirectos | 3 % | 45.16 | 1.35 |
|  |  | Total |  |  | 46.51 |

| Medición | Uds. | Largo | Parcial |
|---|---|---|---|
| media tension |  |  |  |
| E... | 1 | 10.000 | 10.000 |
| Total |  |  | 10 |

## CAP.4 SEÑALIZACION
Importe: 2171.6

**PDP1005** Ml. Raya pintura 0,10m de ancho (30/06/2014)
134.8 Ml. × 1.34 = 180.63
Raya de pintura de trafico acrílica tipo ciudad de 0,10m de ancho aplicada con máquina pintabandas autopropulsada, incluso premarcaje.

**PDP1006** Ml. Raya pintura de 0,15m (30/06/2014)
3 Ml. × 1.44 = 4.32
Raya de pintura de tráfico acrílica tipo ciudad de 0,15m de ancho aplicada con máquina pintabandas autopropulsada, incluso premarcaje.

**PDP1012** Ml. Raya pintura tráfico acrilica 0,40 (01/07/2014)
4.8 Ml. × 2.77 = 13.30
Raya de pintura de tráfico acrílica tipo ciudad de 0,40m de ancho aplicada con máquina pintabandas autopropulsada, incluso premarcaje.

**PDP2105** Ud. Flecha urbana simple (30/06/2014)
2 Ud. × 13.96 = 27.92
Flecha urbana simple pintada con pintura de tráfico acrílica tipo ciudad, incluso premarcaje.

**PDP3011** Ud. Simbolo de ceda el paso de 3,60m (01/07/2014)
1 Ud. × 12.68 = 12.68
Simbolo de ceda el paso de 3,60m pintada con pintura de tráfico acrílica tipo ciudad, incluso premarcaje.

**PDP1228** Ml. Raya con pintura reflexiva con microesferas 40cm (08/04/2015)
3 Ml. × 11.18 = 33.54
Raya con pintura de tráfico dos componentes tipo ciudad, reflexiva con microesferas, aplicada mediante llana o máquina pintabandas, de 0.40m de ancho.

**PDP1229** Ml. Raya con pintura reflexiva con microesferas 50cm (08/04/2015)
64.5 Ml. × 11.9 = 767.55
Raya con pintura de tráfico dos componentes tipo ciudad, reflexiva con microesferas, aplicada mediante llana o máquina pintabandas, de 0.50m de ancho.

**PDSAC011** Ud. Señal trafico 60cm de diametro (23/09/2015)
3 Ud. × 83.32 = 249.96
Señal trafico de chapa de acero de 1,8mm de espesor, de 60cm de diametro, reflexiva, incluyendo elementos de soporte.

**PDSAC021** Ud. Señal de tráfico triangular de 70cm de lado (23/09/2015)
1 Ud. × 68.54 = 68.54
Señal de tráfico de chapa de acero de 1,8mm de espesor, triangular de 70cm de lado, reflexiva, incluyendo herrajes de sujeción.

**PDSAC023** Ud. Señal de trafico cuadrada de 60cm lado (23/09/2015)
2 Ud. × 78.16 = 156.32
Señal de trafico de chapa de acero de 1,8mm de espesor, cuadrada de 60cm lado, reflexiva, incluyendo elementos de fijación.

**D94.01** Ud. Retirada y colocación de señal de trafico existente (06/07/2016)
2 Ud. × 6.27 = 12.54

**PDSSP008** Ud. Poste de acero galvanizado (23/09/2015)
6 Ud. × 94.05 = 564.30
Poste de acero galvanizado, seccion rectángular de 80x40x2mm de 3.5m de longitud, incluso excavacion precisa y dado de hormigón necesario, totalmente instalado.

**D94.02** Ud. Retirada y colocacion de poste de acero/aluminino, incluso excavacion precisa y dado de hormigón (07/07/2016)
2 Ud. × 40 = 80.00
Retirada y posterior colocacion de poste de acero/aluminino, incluso excavacion precisa y dado de hormigón, totalmente instalado

## CAP.5 ALUMBRADO PUBLICO (17/06/2016)
Importe: 18080.16

**D29JBA0020** ud Base hormigón soporte de 5 y 6 m
6 ud × 107.81 = 646.86
Base para cimentación de báculo o columna de 5 o 6 m de altura, realizada con hormigón en masa de fck=17,5 N/mm², incluso encofrado, excavación precisa, recibido de pernos de anclaje y tubo PE (rojo) doble pared DN 90 mm colocado.

| Código | Ud | Descripción | Rendimiento | Precio | Importe |
|---|---|---|---|---|---|
| M01A0010 | h | Oficial primera | 0.25 | 13.83 | 3.46 |
| M01A0030 | h | Peón | 0.25 | 13.16 | 3.29 |
| A03A0050 | m³ | Hormigón en masa de fck= 17.5 N/mm² | 0.35 | 92.4 | 32.34 |
| A06B0020 | m³ | Excavación manual en pozos. | 0.4 | 62.66 | 25.06 |
| A05A0020 | m² | Encofrado y desencofrado de zapatas. | 1.6 | 19.31 | 30.90 |
| E22CAF0010 | m | Alambre guía 2 mm galvanizado | 2 | 0.21 | 0.42 |
| E22CAC0030 | m | Tubería PE (rojo) doble pared DN 90 mm, p/canal. eléctr., T.P.P. (material) | 2 | 4.6 | 9.20 |
| %0.03 | % | Costes indirectos | 3 % | 104.67 | 3.14 |
|  |  | Total |  |  | 107.81 |

**C1110ADOM.L** ml. Acera 1 110 CON PVC CORRUGADO HELIFLEX (21/07/2000)
180 ml. × 21.45 = 3861.00
Canalización subterranea formada por 1 tubo de PE (rojo) doble pared DN 110 mm a 0,40 m de profundidad en acera, embutido en dado de hormigón H-200 de 0,31x0,31m, incluso excavación en todo tipo de terreno, cinta de señalización, retirada de sobrante a vertedero autorizado, relleno de picón compactado, dejándolo listo para solera de hormigón, incluso escaleras.

| Código | Ud | Descripción | Rendimiento | Precio | Importe |
|---|---|---|---|---|---|
| D29AA0030 | m³ | Excavación zanjas, pozos o cimientos, todo tipo terreno, i/transporte | 0.2 | 11.17 | 2.23 |
| D29JAA0030 | m | Canalización con 1 tubo de PVC D 110 mm | 1 | 17.17 | 17.17 |
| D02D0050 | m³ | Relleno de zanjas con picón. | 0.08 | 17.93 | 1.43 |
| %0.03 | % | Costes indirectos | 3 % | 20.83 | 0.62 |
|  |  | Total |  |  | 21.45 |

**C2110C** ml. Calzada 2 110 CON PVC CORRUGADO HELIFLEX (19/09/2008)
10 ml. × 67.74 = 677.40
Canalización subterranea formada por 2 tubos de PE (rojo) doble pared DN 110 mm a 0,60 m de profundidad, embutido en dado de hormigón H-200 de 0,31x0,50m, incluso excavación en todo tipo de terreno, cinta de señalización, retirada de sobrante a vertedero autorizado, hormigonado con hormigón aligerado cemento-picón, riego de imprimación, capa intermedia de calzada 4 cm. G-20, riego de adherencia y capa de rodadura 6 cm D-12, dejando la zona totalmente rematada.

| Código | Ud | Descripción | Rendimiento | Precio | Importe |
|---|---|---|---|---|---|
| CORTE | ml. | Corte de asfalto con radial. (15/06/2000) | 2 | 2 | 4.00 |
| D29AA0030 | m³ | Excavación zanjas, pozos o cimientos, todo tipo terreno, i/transporte | 0.7 | 11.17 | 7.82 |
| D29JAA0060 | m | Canalización con 2 tubos de PVC D 110 mm | 1 | 24.53 | 24.53 |
| A03B0010 | m³ | Hormigón aligerado de cemento y picón. | 0.25 | 60.9 | 15.23 |
| D29FC0020 | m² | Riego de imprimación realizado con emulsión ECR-1 | 0.7 | 1.6 | 1.12 |
| D29FD0040 | m² | Capa intermedia de calzada, tipo G-20, e=4 cm | 0.7 | 6.67 | 4.67 |
| D29FC0030 | m² | Riego de adherencia realizado con emulsión ECR-1 | 0.7 | 0.96 | 0.67 |
| D29FD0110 | m² | Capa de rodadura de calzada, tipo D-12, e=6 cm | 0.7 | 11.04 | 7.73 |
| %0.03 | % | Costes indirectos | 3 % | 65.77 | 1.97 |
|  |  | Total |  |  | 67.74 |

**BAJANTE1** Ud Bajante (06/07/2000)
1 Ud × 66.8 = 66.80
Paso de aéreo a subterráneo de líneas, incluso suministro e instalación de tubo PVC 16 atm, fijaciones, tubo flexible de diámetro 80 mm. en canalización hasta arqueta próxima, reposición de pavimento igual al existente, etc., dejando la zona totalmente rematada

**D05T00110** Ud. TOMA TIERRA 1x35mm(PICA) (01/05/1995)
2 Ud. × 114.01 = 228.02
LÍNEA PRINCIPAL PUESTA A TIERRA, instalada con conductor de cobre desnudo de 35 mm² de sección nominal, canalizado y aislado con tubo de PVC flexible de 48 mm.de diámetro, incluso caja de seccionamiento y comprobación y arqueta con pica Cu 2 metros.Construida según REBT.Medida desde embarrado de Tierra de módulo de contadores hasta la arqueta de conexión.

| Código | Ud | Descripción | Rendimiento | Precio | Importe |
|---|---|---|---|---|---|
| O03E00002 | H. | Oficial 1ª electricista (mano de obra) | 1.33 | 13.51 | 17.97 |
| O03E00004 | H. | Oficial 2ª electricista (mano de obra) | 1.33 | 13.1 | 17.42 |
| T05MDP055 | Ml. | Cable desnudo p/t.t.1x35.PIRELLI (material) | 10 | 1.08 | 10.80 |
| T18RF0026 | Ml. | Tubo PVC corrugado Ø48mm/gp5 (material) | 10 | 1.17 | 11.70 |
| T09TZ0030 | Ud. | Caja secc./comprob.T.T.100x150 (material) | 1 | 11.56 | 11.56 |
| T05BT3008 | Ud. | Terminal Cu por presión 35mm² (material) | 1 | 0.26 | 0.26 |
| PICACU | Ud. | Pica Cu L=2m Ø=17,3mm (material) | 1 | 25 | 25.00 |
| T09TZ0070 | Ud. | Tapa registro Toma Tierra 250x250 (material) | 1 | 18.96 | 18.96 |
| %0000.003 | % | Medios auxiliares..(s/total) | 0.3 % | 113.67 | 0.34 |
|  |  | Total |  |  | 114.01 |

**LINS4x6** Ml. Línea 4x6 (24/07/2008)
220 Ml. × 5.46 = 1201.20
Línea subterránea con cable de cobre aislamiento RV 0,6/1 Kv (Cu), formado por un conductor tetrapolar de 4x6mm2 , totalmente enhebrada en canalización subterránea, instalada y conectada, incluso pequeño material.

| Código | Ud | Descripción | Rendimiento | Precio | Importe |
|---|---|---|---|---|---|
| O03E00002 | H. | Oficial 1ª electricista | 0.05 | 13.51 | 0.68 |
| O03E00004 | H. | Oficial 2ª electricista | 0.05 | 13.1 | 0.66 |
| T05BMP053 | Ml. | Cable Cu RETENAX(RV 0,6/1kV)4x6 (material) | 1 | 4.1 | 4.10 |
| %0000.003 | % | Medios auxiliares..(s/total) | 0.3 % | 5.44 | 0.02 |
|  |  | Total |  |  | 5.46 |

**LINS1x16750** Ml. Línea Tierra 1x16 (24/07/2008)
220 Ml. × 3.41 = 750.20
Línea subterránea con cable de cobre aislamiento RV 0,7 Kv (Cu), formado por un conductor de tierra amarillo-verde 0,7 Kv 1x16mm2, totalmente enhebrada en canalización subterránea, instalada y conectada, incluso pequeño material.

| Código | Ud | Descripción | Rendimiento | Precio | Importe |
|---|---|---|---|---|---|
| O03E00002 | H. | Oficial 1ª electricista | 0.03 | 13.51 | 0.41 |
| O03E00004 | H. | Oficial 2ª electricista | 0.03 | 13.1 | 0.39 |
| T05BSP215 | Ml. | Cable flexible 1x16(H07V-K)Cu (material) | 1 | 2.6 | 2.60 |
| %0000.003 | % | Medios auxiliares..(s/total) | 0.3 % | 3.40 | 0.01 |
|  |  | Total |  |  | 3.41 |

**LINA4x6** Ml. Línea aérea 4x6 + 1x16 (01/05/1995)
30 Ml. × 10.91 = 327.30
Línea aérea con cable de 0,6/1 Kv (Cu), de 4x6mm2 + tierra 1x16mm2, canalizada, grapada y/o tensada, totalmente instalada y conectada, incluso pp. de cable de acero de 6mmD., fijaciones, conectores, cajas de derivación, recibidos de anclaje, abrazaderas, preformados, guardacabos, ojos de riostra, tensores, etc., dejando el trazado completamente rematado.

| Código | Ud | Descripción | Rendimiento | Precio | Importe |
|---|---|---|---|---|---|
| O03E00002 | H. | Oficial 1ª electricista | 0.1 | 13.51 | 1.35 |
| O03E00004 | H. | Oficial 2ª electricista | 0.1 | 13.1 | 1.31 |
| T05BMP053 | Ml. | Cable Cu RETENAX(RV 0,6/1kV)4x6 | 1 | 4.1 | 4.10 |
| T05BMP006 | Ml. | Cable Cu RETENAX(RV 0,6/1kV)1x16 (material) | 1 | 2.6 | 2.60 |
| U54030 | PP | Material por Ml de línea aérea, | 1 | 1.52 | 1.52 |
| %0000.003 | % | Medios auxiliares..(s/total) | 0.3 % | 10.88 | 0.03 |
|  |  | Total |  |  | 10.91 |

**LIN3x2.5** Ml. Línea 3 x 2,5 (19/06/2000)
42 Ml. × 2.77 = 116.34
Línea de alimentación a luminaria con cable de 0.6/1 Kv (Cu), de 3x2,5mm2, con el cable de tierra convenientemente señalizado amarillo-verde, totalmente instalada y conectada.

| Código | Ud | Descripción | Rendimiento | Precio | Importe |
|---|---|---|---|---|---|
| O03E00002 | H. | Oficial 1ª electricista | 0.04 | 13.51 | 0.54 |
| O03E00004 | H. | Oficial 2ª electricista | 0.04 | 13.1 | 0.52 |
| T05BMP090 | Ml. | Cable Cu RETENAX(RV-K 0,6/1kV)3x2,5 (material) | 1 | 1.7 | 1.70 |
| %0000.003 | % | Medios auxiliares..(s/total) | 0.3 % | 2.76 | 0.01 |
|  |  | Total |  |  | 2.77 |

| Medición | Uds. | Largo | Parcial |
|---|---|---|---|
| Luminaria en columna Laura 6 m | 6 | 7.000 | 42.000 |
| Total |  |  | 42 |

**CAJ001** Ud CAJA CLAVED 1468 1 E
6 Ud × 26.9 = 161.40
Caja de conexión y protección normalizada de doble aislamiento CLAVED 1468 1 E o equivaletne, con dos bases de cortacircuito de 16 amperios, provista de 6 bornes metálicos de entrada para línea repartidora hasta 35mm2, 2 de salida para línea hasta 6mm2, realizada en poliéster con fibra de vidrio color gris RAL 7035, instalada, conectada y perfectamente anclada mediante 2 tornillos, incluso fusibles cilíndricos "0".

| Código | Ud | Descripción | Rendimiento | Precio | Importe |
|---|---|---|---|---|---|
| O03E00002 | H. | Oficial 1ª electricista | 0.2 | 13.51 | 2.70 |
| O03E00004 | H. | Oficial 2ª electricista | 0.2 | 13.1 | 2.62 |
| T06CGV001 | Ud. | CGP A.Públ.CLAVED 1468 1 E (material) | 1 | 20 | 20.00 |
| T09PF0010 | Ud. | Fusible UTE gl «0» 2-32A (material) | 2 | 0.4 | 0.80 |
| %0000.003 | % | Medios auxiliares..(s/total) | 3 % | 26.12 | 0.78 |
|  |  | Total |  |  | 26.9 |

**Desmlum** Ud Desmontaje punto de luminaria (09/06/2011)
1 Ud × 14.26 = 14.26
Desmontaje punto de luminaria de alumbrado público, incluso p.p. corte de brazo existente, pintando la zona con pintura galvanizado en frío, pp de línea de alimentación y generales, fusibles, cajas de conexión y derivación; pequeño material, transporte a almacén municipal o vertedero autorizado, ayuda de albañilería, dejando la zona totalmente rematada.

| Código | Ud | Descripción | Rendimiento | Precio | Importe |
|---|---|---|---|---|---|
| O03E00002 | H. | Oficial 1ª electricista | 0.2 | 13.51 | 2.70 |
| O03E00004 | H. | Oficial 2ª electricista | 0.2 | 13.1 | 2.62 |
| Q05A00120 | H. | Grúa autopropulsada de 12Tn con plataforma (maquinaria) | 0.2 | 44.49 | 8.90 |
| %0000.003 | % | Medios auxiliares..(s/total) | 0.3 % | 14.22 | 0.04 |
|  |  | Total |  |  | 14.26 |

**Desmlpluz** Ud Desmontaje punto de luz (09/06/2011)
5 Ud × 32.16 = 160.80
Desmontaje punto de alumbrado público completo (soporte y luminarias), incluso pp de línea de alimentación y generales, fusibles, cajas de conexión y derivación; pequeño material, transporte a almacén municipal o vertedero autorizado, rebaje de cimentación o demolición, retirada de pernos y escombros, reposición de pavimento igual al existente, ayuda de albañilería, dejando la zona totalmente rematada, incluido el remate de arqueta.

| Código | Ud | Descripción | Rendimiento | Precio | Importe |
|---|---|---|---|---|---|
| M01A0010 | h | Oficial primera | 0.3 | 13.83 | 4.15 |
| M01A0030 | h | Peón | 0.3 | 13.16 | 3.95 |
| O03E00002 | H. | Oficial 1ª electricista | 0.3 | 13.51 | 4.05 |
| O03E00004 | H. | Oficial 2ª electricista | 0.3 | 13.1 | 3.93 |
| %0000.003 | % | Medios auxiliares..(s/total) | 100 % | 16.08 | 16.08 |
|  |  | Total |  |  | 32.16 |

**LBRP43560DK** Ud. MILEWIDE BRP435 T35 1xGRN60/830 DK (24/05/2016)
6 Ud. × 732.65 = 4395.90
Suministro y montaje de luminaria MILEWIDE BRP435 T35 1xGRN60/830 DK (PHILIPS), o equivalente, con cuerpo en fundición de aluminio, cierre de vidrio templado plano, IP66, con módulos LEDGine reemplazable de 46W y 4920 lúmenes, cumpliendo las recomendaciones de este Ayto., con regulación programable hasta 5 pasos, con óptima media, totalmente instalada y funcionando, de color a determinar por la D.T.

| Código | Ud | Descripción | Rendimiento | Precio | Importe |
|---|---|---|---|---|---|
| O03E00002 | H. | Oficial 1ª electricista | 0.5 | 13.51 | 6.76 |
| O03E00004 | H. | Oficial 2ª electricista | 0.5 | 13.1 | 6.55 |
| TBRP43560 | Ud. | MILEWIDE BRP435 T35 1xGRN60/830 DK (PHILIPS) (material; 24/05/2016) | 1 | 698 | 698.00 |
| %0000.003 | % | Medios auxiliares..(s/total) | 3 % | 711.31 | 21.34 |
|  |  | Total |  |  | 732.65 |

**SCILMIL6** Ud. Columna Cilindrica 6m/120mm para Milewide SRS419 (04/05/2011)
6 Ud. × 828.78 = 4972.68
Columna Laura (LAFONDI) o equivalente, de 6 m. de altura y brazo recto cilíndrico de 63,5 mm de diámetro exterior para fijación de luminaria SRS419 a 5,10 metros de altura, de acero galvanizado de sección cilíndrica diámetro 120 mm, con placa base para fijación, pintada la parte inferior hasta 0,5m con pintura Epoxi y toda la columna con dos manos de pintura a determinar por D.T. en fábrica, conexión a tierra mediante terminal en tornillo específico y con puerta dotada por latiguillo para evitar pérdida, anclada con doble tuerca y arandela galvanizados, perfectamente nivelada y rematada la zona, reposición de pavimento igual al existente quedando los pernos recubiertos.

| Código | Ud | Descripción | Rendimiento | Precio | Importe |
|---|---|---|---|---|---|
| M10. | h | Oficial electricista (mano de obra) | 0.5 | 13.51 | 6.76 |
| M03. | h. | Peón (mano de obra; 01/01/1999) | 0.5 | 12.93 | 6.47 |
| SCILMIL6M | Ud | Columna Cilindrica 6 m/120 mm para SRS-149 (material; 04/05/2011) | 1 | 775 | 775.00 |
| E35.0039 | h | Camión grua 7-9 tm (grande) (maquinaria) | 0.4 | 41.02 | 16.41 |
| %0.03 | % | Costes indirectos | 3 % | 804.64 | 24.14 |
|  |  | Total |  |  | 828.78 |

**UVISAPROY** PA Gastos de inspección OCA
1 PA × 500 = 500.00
Gastos de inspección inicial por OCA, previo a la legalización de las instalaciones.

## CAP.6 GESTION DE RESIDUOS
Importe: 4017.45

**D99.04001** M3 Coste y disposicion controlada de residuos de obra (03/07/2015)
118.15 M3 × 8.9 = 1051.54
Coste de entrega y disposición controlada en centro de selección y transferencia autorizada, de residuos mezclados no peligrosos (no especiales), procedentes de obras de construcción o demolición, con código 170904 según el Catálogo Europeo de Residuos (ORDEN MAM/304/2002)

| Medición | Uds. | Largo | Ancho | Alto | Parcial |
|---|---|---|---|---|---|
|  | 1 | 151.000 | 0.500 | 0.500 | 37.750 |
|  | 1 | 402.000 | 1.000 | 0.200 | 80.400 |
| Total |  |  |  |  | 118.15 |

**D37CC0020** t Coste entrega residuos de mezclas bituminosas a instalación de valorización (29/10/2013)
21.902 t × 13.11 = 287.14
Coste de entrega de residuos de mezclas bituminosas sin contenido en alquitrán de hulla (tasa vertido), con código 170302 según la Lista Europea de Residuos (LER) publicada por Orden MAM/304/2002, a gestor de residuos autorizado por la Consejería de Medio Ambiente, para operaciones de valorización o eliminación, según RD 105/2008 y la Ley 22/2011.

| Código | Ud | Descripción | Rendimiento | Precio | Importe |
|---|---|---|---|---|---|
| E41CA0090 | t | Tasa gestor aut. valorización resid. mez. bitum. asfalto sin cont. en hulla, LER 170302 (material) | 1 | 12.73 | 12.73 |
| %0.03 | % | Costes indirectos | 3 % | 12.73 | 0.38 |
|  |  | Total |  |  | 13.11 |

| Medición | Uds. | Largo | Ancho | Alto | Parcial |
|---|---|---|---|---|---|
|  | 1 | 219.020 | 1.000 | 0.100 | 21.902 |
| Total |  |  |  |  | 21.902 |

**D37B0050.C** m³ Carga y transporte residuos a instalac. autorizada 10 km.
118.15 m³ × 8.51 = 1005.46
Carga y transporte de residuos a instalación autorizada de gestión de residuos (Consejería de Medio Ambiente), con camión de 15 t, con un recorrido hasta 10 km.

| Código | Ud | Descripción | Rendimiento | Precio | Importe |
|---|---|---|---|---|---|
| QAB0030 | h | Camión basculante 15 t | 0.27 | 30.58 | 8.26 |
| %0.03 | % | Costes indirectos | 3 % | 8.26 | 0.25 |
|  |  | Total |  |  | 8.51 |

| Medición | Uds. | Largo | Ancho | Alto | Parcial |
|---|---|---|---|---|---|
|  | 1 | 151.000 | 0.500 | 0.500 | 37.750 |
|  | 1 | 402.000 | 1.000 | 0.200 | 80.400 |
| Total |  |  |  |  | 118.15 |

**D02E0010** m³ Carga manual y transporte tierras a vertedero aut, contenedor.
193 m³ × 8.67 = 1673.31
Carga manual y transporte de tierras a vertedero autorizado, con contenedor de escombros, con un recorrido máximo de 20 Km.

| Código | Ud | Descripción | Rendimiento | Precio | Importe |
|---|---|---|---|---|---|
| QAB0070 | h | Transporte c/contenedor de escombros (maquinaria) | 1 | 8.42 | 8.42 |
| %0.03 | % | Costes indirectos | 3 % | 8.42 | 0.25 |
|  |  | Total |  |  | 8.67 |

## CAP.7 SEGURIDAD Y SALUD (07/07/2016)
Importe: 1682.3

**D32AA0040** ud Casco seguridad SH 6, Würth (23/11/2011)
5 ud × 18.51 = 92.55
Casco seguridad SH 6, Würth o equivalente, con marcado CE.

| Código | Ud | Descripción | Rendimiento | Precio | Importe |
|---|---|---|---|---|---|
| E38AA0370 | ud | Casco seguridad SH 6, Würth (material; 22/11/2011) | 1 | 17.97 | 17.97 |
| %0.03 | % | Costes indirectos | 3 % | 17.97 | 0.54 |
|  |  | Total |  |  | 18.51 |

**D32AA0030** ud Tapones antirruidos , Würth (23/11/2011)
2 ud × 0.79 = 1.58
Tapones antirruidos, Würth o equivalente, valor medio de protección 36dB, con marcado CE.

| Código | Ud | Descripción | Rendimiento | Precio | Importe |
|---|---|---|---|---|---|
| E38AA0340 | ud | Tapones antirruidos, Würth (material; 16/11/2011) | 1 | 0.77 | 0.77 |
| %0.03 | % | Costes indirectos | 3 % | 0.77 | 0.02 |
|  |  | Total |  |  | 0.79 |

**D99.1001** Ud. Gafas antiparticulas, de policarbonato, homologado CE s/normativa vigente. (11/03/2015)
2 Ud. × 10.68 = 21.36

**D32AA0020** ud Mascarilla FFP2 autofiltrante, Würth (23/11/2011)
2 ud × 8.33 = 16.66
Mascarilla FFP2 autofiltrante, Würth o equivalente, protección contra partículas sólidas y líquidas de mediana toxicidad, con marcado CE.

| Código | Ud | Descripción | Rendimiento | Precio | Importe |
|---|---|---|---|---|---|
| E38AA0310 | ud | Mascarilla FFP2 autofiltrante, Würth (material; 15/11/2011) | 1 | 8.09 | 8.09 |
| %0.03 | % | Costes indirectos | 3 % | 8.09 | 0.24 |
|  |  | Total |  |  | 8.33 |

**D32AC0010** ud Botas marrón S3, Würth (23/11/2011)
5 ud × 87.37 = 436.85
Botas marrón S3 (par), Würth o equivalente, con puntera y plantilla metálica, con marcado CE.

| Código | Ud | Descripción | Rendimiento | Precio | Importe |
|---|---|---|---|---|---|
| E38AC0110 | ud | Botas S3 marrón, Würth (material; 16/11/2011) | 1 | 84.83 | 84.83 |
| %0.03 | % | Costes indirectos | 3 % | 84.83 | 2.54 |
|  |  | Total |  |  | 87.37 |

**D32AB0010** ud Guantes amarillo, Würth (23/11/2011)
5 ud × 6.98 = 34.90
Guantes protección amarillo, Würth o equivalente, con marcado CE.

| Código | Ud | Descripción | Rendimiento | Precio | Importe |
|---|---|---|---|---|---|
| E38AB0200 | ud | Guantes protección nitrilo amarillo, Würth, con marcado CE. (material; 16/11/2011) | 1 | 6.78 | 6.78 |
| %0.03 | % | Costes indirectos | 3 % | 6.78 | 0.20 |
|  |  | Total |  |  | 6.98 |

**D32AD0030** ud Cinturón antilumbago, con velcro
2 ud × 14.41 = 28.82
Cinturón antilumbago, con velcro, homologado CE, s/normativa vigente.

| Código | Ud | Descripción | Rendimiento | Precio | Importe |
|---|---|---|---|---|---|
| E38AD0010 | ud | Cinturón antilumbago, velcro, norma R.D. 1407 (material) | 1 | 13.99 | 13.99 |
| %0.03 | % | Costes indirectos | 3 % | 13.99 | 0.42 |
|  |  | Total |  |  | 14.41 |

**D32AD0060** ud Mono algodón azulina, doble cremallera
5 ud × 15.97 = 79.85
Mono algodón azulina, doble cremallera, puño elástico CE.

| Código | Ud | Descripción | Rendimiento | Precio | Importe |
|---|---|---|---|---|---|
| E38AD0060 | ud | Mono algodón azulina doble cremallera, puño elástico. CE. (material) | 1 | 15.5 | 15.50 |
| %0.03 | % | Costes indirectos | 3 % | 15.50 | 0.47 |
|  |  | Total |  |  | 15.97 |

**D32BB0040** ud Valla metálica modular, tipo Ayuntamiento, de 2,50x1,10 m
50 ud × 5.96 = 298.00
Valla metálica modular, tipo Ayuntamiento, de 2,50 de largo y 1,10 m de altura, (amortización = 10 %), incluso colocación y posterior retirada.

| Código | Ud | Descripción | Rendimiento | Precio | Importe |
|---|---|---|---|---|---|
| M01A0030 | h | Peón | 0.1 | 13.16 | 1.32 |
| E38BB0010 | ud | Valla metálica amarilla de 2,50x1 m (material) | 0.1 | 44.7 | 4.47 |
| %0.03 | % | Costes indirectos | 3 % | 5.79 | 0.17 |
|  |  | Total |  |  | 5.96 |

**D32CA0030** ud Cartel indicativo de riesgo de PVC, con soporte metálico
5 ud × 46.17 = 230.85
Cartel indicativo de riesgo, con soporte metálico de 1,3 m de altura, (amortización = 100 %) incluso colocación, apertura de pozo, hormigón de fijación, y desmontado.

| Código | Ud | Descripción | Rendimiento | Precio | Importe |
|---|---|---|---|---|---|
| M01A0030 | h | Peón | 0.2 | 13.16 | 2.63 |
| E38CA0020 | ud | Señal obligatoriedad, prohibición y peligro (material) | 1 | 2.4 | 2.40 |
| E38CA0010 | ud | Soporte metálico para señal (trípode portátil) (material) | 1 | 31.23 | 31.23 |
| A03A0010 | m³ | Hormigón en masa de fck= 10 N/mm² | 0.06 | 80.1 | 4.81 |
| A06B0020 | m³ | Excavación manual en pozos. | 0.06 | 62.66 | 3.76 |
| %0.03 | % | Costes indirectos | 3 % | 44.83 | 1.34 |
|  |  | Total |  |  | 46.17 |

**D32CA0010** ud Señal de cartel obras, PVC, sin soporte metálico
5 ud × 7.03 = 35.15
Señal de cartel de obras, de PVC, sin soporte metálico, (amortización = 100 %), incluso colocación y desmontaje.

| Código | Ud | Descripción | Rendimiento | Precio | Importe |
|---|---|---|---|---|---|
| M01A0030 | h | Peón | 0.2 | 13.16 | 2.63 |
| E38CA0030 | ud | Señal cartel obras, PVC, 45x30 cm (material) | 1 | 4.2 | 4.20 |
| %0.03 | % | Costes indirectos | 3 % | 6.83 | 0.20 |
|  |  | Total |  |  | 7.03 |

**D32CA0020** ud Cartel indicativo de riesgo de PVC, sin soporte metálico
3 ud × 3.15 = 9.45
Cartel indicativo de riesgo, de PVC, sin soporte metálico, (amortización = 100 %), incluso colocación y desmontado.

| Código | Ud | Descripción | Rendimiento | Precio | Importe |
|---|---|---|---|---|---|
| M01A0030 | h | Peón | 0.05 | 13.16 | 0.66 |
| E38CA0020 | ud | Señal obligatoriedad, prohibición y peligro | 1 | 2.4 | 2.40 |
| %0.03 | % | Costes indirectos | 3 % | 3.06 | 0.09 |
|  |  | Total |  |  | 3.15 |

**D32CB0030** ud Cono de señalización reflectante
20 ud × 11.37 = 227.40
Cono de señalización reflectante de 60 cm de altura, incluso colocación y posterior retirada.

| Código | Ud | Descripción | Rendimiento | Precio | Importe |
|---|---|---|---|---|---|
| M01A0030 | h | Peón | 0.05 | 13.16 | 0.66 |
| E38CB0060 | ud | Cono de señalización reflectante 50 cm (material) | 1 | 10.38 | 10.38 |
| %0.03 | % | Costes indirectos | 3 % | 11.04 | 0.33 |
|  |  | Total |  |  | 11.37 |

**D32CB0010** m Cinta de balizamiento bicolor
50 m × 0.77 = 38.50
Cinta de balizamiento, bicolor (rojo y blanco), (amortización = 100 %), incluso colocación y desmontaje.

| Código | Ud | Descripción | Rendimiento | Precio | Importe |
|---|---|---|---|---|---|
| M01A0030 | h | Peón | 0.05 | 13.16 | 0.66 |
| E38CB0020 | m | Cinta bicolor rojo-blanco, balizamiento (material) | 1 | 0.09 | 0.09 |
| %0.03 | % | Costes indirectos | 3 % | 0.75 | 0.02 |
|  |  | Total |  |  | 0.77 |

**D32CB0040** ud Lámpara para señalización de obras con soporte metálico
2 ud × 28.13 = 56.26
Lámpara para señalización de obras con soporte metálico y pilas, i/colocación y desmontaje.

| Código | Ud | Descripción | Rendimiento | Precio | Importe |
|---|---|---|---|---|---|
| M01A0030 | h | Peón | 0.05 | 13.16 | 0.66 |
| E38CB0050 | ud | Lámpara intermitente p/señaliz. obras (material) | 1 | 26.65 | 26.65 |
| %0.03 | % | Costes indirectos | 3 % | 27.31 | 0.82 |
|  |  | Total |  |  | 28.13 |

**D32E0020** ud Botiquín tipo bolso con correa, con contenido sanitario
1 ud × 43.27 = 43.27
Botiquín tipo bolso con correa, con contenido sanitario completo según ordenanzas.

| Código | Ud | Descripción | Rendimiento | Precio | Importe |
|---|---|---|---|---|---|
| E38E0020 | ud | Botiquín tipo bolso c/correa, c/contenido (material) | 1 | 42.01 | 42.01 |
| %0.03 | % | Costes indirectos | 3 % | 42.01 | 1.26 |
|  |  | Total |  |  | 43.27 |

**D32CC0010** ud Chaleco reflectante
5 ud × 6.17 = 30.85
Chaleco reflectante CE s/normativa vigente.

| Código | Ud | Descripción | Rendimiento | Precio | Importe |
|---|---|---|---|---|---|
| E38CC0020 | ud | Chaleco reflectante (material) | 1 | 5.99 | 5.99 |
| %0.03 | % | Costes indirectos | 3 % | 5.99 | 0.18 |
|  |  | Total |  |  | 6.17 |

## Precios auxiliares

**A02A0040** m³ Mortero 1:6 de cemento
Precio: 90.8
Mortero 1:6 de cemento y arena, M 5, confeccionado con hormigonera, s/RC-08.

| Código | Ud | Descripción | Rendimiento | Precio | Importe |
|---|---|---|---|---|---|
| M01A0030 | h | Peón | 2.4 | 13.16 | 31.58 |
| E01BA0040 | t | Cemento portland, CEM II/B-P 32,5 R, granel (material; 03/07/2012) | 0.25 | 126.75 | 31.69 |
| E01CA0020 | m³ | Arena seca | 1.1 | 22.85 | 25.14 |
| E01E0010 | m³ | Agua | 0.25 | 1.26 | 0.32 |
| QAD0010 | h | Hormigonera portátil 250 l (maquinaria) | 0.5 | 4.14 | 2.07 |
|  |  | Total |  |  | 90.8 |

**A01B0010** m³ Pasta de cemento
Precio: 141.66
Pasta de cemento, amasada a mano, s/RC-08.

| Código | Ud | Descripción | Rendimiento | Precio | Importe |
|---|---|---|---|---|---|
| M01A0030 | h | Peón | 2 | 13.16 | 26.32 |
| E01BA0040 | t | Cemento portland, CEM II/B-P 32,5 R, granel | 0.9 | 126.75 | 114.08 |
| E01E0010 | m³ | Agua | 1 | 1.26 | 1.26 |
|  |  | Total |  |  | 141.66 |

**A03A0010** m³ Hormigón en masa de fck= 10 N/mm²
Precio: 80.1
Hormigón en masa de fck= 10 N/mm², árido machaqueo 32 mm máx., confeccionado con hormigonera.

| Código | Ud | Descripción | Rendimiento | Precio | Importe |
|---|---|---|---|---|---|
| M01A0030 | h | Peón | 2 | 13.16 | 26.32 |
| E01BA0040 | t | Cemento portland, CEM II/B-P 32,5 R, granel | 0.225 | 126.75 | 28.52 |
| E01CA0010 | t | Arena seca | 0.6 | 15.23 | 9.14 |
| E01CB0090 | t | Arido machaqueo 16-32 mm (material) | 1.2 | 11.5 | 13.80 |
| E01E0010 | m³ | Agua | 0.2 | 1.26 | 0.25 |
| QAD0010 | h | Hormigonera portátil 250 l | 0.5 | 4.14 | 2.07 |
|  |  | Total |  |  | 80.1 |

**A09C0030** t Mezcla asfáltica en caliente, AC 16 surf D (antiguo D-12)
Precio: 74.45
Mezcla asfáltica en caliente, AC 16 surf D (antiguo D-12), extendida y compactada, incluso fabricación y transporte de planta a obra. Densidad media = 2,40 tm/m³

| Código | Ud | Descripción | Rendimiento | Precio | Importe |
|---|---|---|---|---|---|
| E01CB0030 | t | Arido machaqueo 4-8 mm (material) | 0.4 | 11.5 | 4.60 |
| E01CB0010 | t | Arido machaqueo 0-4 mm | 0.6 | 15.23 | 9.14 |
| E01BA0040 | t | Cemento portland, CEM II/B-P 32,5 R, granel | 0.04 | 126.75 | 5.07 |
| E01KA0010 | t | Betún asfáltico a granel. (material) | 0.07 | 558.93 | 39.13 |
| QAF0060 | h | Planta aglomerado asfált. 40 tm/h. (maquinaria) | 0.02 | 326.57 | 6.53 |
| QAF0050 | h | Extend aglom Demag 413 pequeña c/maquinista (maquinaria) | 0.02 | 36.19 | 0.72 |
| QAA0070 | h | Pala cargadora sobre neumáticos, 96 kW, peso en orden de trabajo 10968 kg (maquinaria) | 0.02 | 31.7 | 0.63 |
| QAF0040 | h | Compact neumát Dinapac CP 22 c/maquinista | 0.02 | 45 | 0.90 |
| QAF0070 | h | Apisonadora estática. (maquinaria) | 0.02 | 26.5 | 0.53 |
| QAB0020 | ud | Transporte tm mezcla asfált. planta-tajo (maquinaria; 31/05/2006) | 1 | 3.16 | 3.16 |
| M01A0030 | h | Peón | 0.15 | 13.16 | 1.97 |
| M01A0010 | h | Oficial primera | 0.15 | 13.83 | 2.07 |
|  |  | Total |  |  | 74.45 |

**A09C0020** t Mezcla asfáltica en caliente, AC 22 base G (antiguo G-20)
Precio: 68.17
Mezcla asfáltica en caliente, AC 22 base G (antiguo G-20), extendida y compactada, incluso fabricación y transporte de planta a obra. Densidad media = 2,37 tm/m³

| Código | Ud | Descripción | Rendimiento | Precio | Importe |
|---|---|---|---|---|---|
| E01CB0030 | t | Arido machaqueo 4-8 mm | 0.3 | 11.5 | 3.45 |
| E01CB0010 | t | Arido machaqueo 0-4 mm | 0.4 | 15.23 | 6.09 |
| E01CB0050 | t | Arido machaqueo 8-16 mm (material) | 0.3 | 11.5 | 3.45 |
| E01KA0010 | t | Betún asfáltico a granel. | 0.06 | 558.93 | 33.54 |
| QAF0060 | h | Planta aglomerado asfált. 40 tm/h. | 0.02 | 326.57 | 6.53 |
| QAF0050 | h | Extend aglom Demag 413 pequeña c/maquinista | 0.02 | 36.19 | 0.72 |
| QAA0070 | h | Pala cargadora sobre neumáticos, 96 kW | 0.02 | 31.7 | 0.63 |
| QAF0040 | h | Compact neumát Dinapac CP 22 c/maquinista | 0.02 | 45 | 0.90 |
| QAF0070 | h | Apisonadora estática. | 0.02 | 26.5 | 0.53 |
| QAB0020 | ud | Transporte tm mezcla asfált. planta-tajo | 1 | 3.16 | 3.16 |
| M01A0030 | h | Peón | 0.34 | 13.16 | 4.47 |
| M01A0010 | h | Oficial primera | 0.34 | 13.83 | 4.70 |
|  |  | Total |  |  | 68.17 |

**A03A0030** m³ Hormigón en masa de fck= 15 N/mm²
Precio: 86.68
Hormigón en masa de fck= 15 N/mm², árido machaqueo 16 mm máx., confeccionado con hormigonera.

| Código | Ud | Descripción | Rendimiento | Precio | Importe |
|---|---|---|---|---|---|
| M01A0030 | h | Peón | 2 | 13.16 | 26.32 |
| E01BA0040 | t | Cemento portland, CEM II/B-P 32,5 R, granel | 0.27 | 126.75 | 34.22 |
| E01CA0010 | t | Arena seca | 0.62 | 15.23 | 9.44 |
| E01CB0070 | t | Arido machaqueo 4-16 mm (material) | 1.25 | 11.5 | 14.38 |
| E01E0010 | m³ | Agua | 0.2 | 1.26 | 0.25 |
| QAD0010 | h | Hormigonera portátil 250 l | 0.5 | 4.14 | 2.07 |
|  |  | Total |  |  | 86.68 |

**A02A0030** m³ Mortero 1:5 de cemento
Precio: 97.14
Mortero 1:5 de cemento y arena, M-7,5, confeccionado con hormigonera, s/RC-08
.

| Código | Ud | Descripción | Rendimiento | Precio | Importe |
|---|---|---|---|---|---|
| M01A0030 | h | Peón | 2.4 | 13.16 | 31.58 |
| E01BA0040 | t | Cemento portland, CEM II/B-P 32,5 R, granel | 0.3 | 126.75 | 38.03 |
| E01CA0020 | m³ | Arena seca | 1.1 | 22.85 | 25.14 |
| E01E0010 | m³ | Agua | 0.25 | 1.26 | 0.32 |
| QAD0010 | h | Hormigonera portátil 250 l | 0.5 | 4.14 | 2.07 |
|  |  | Total |  |  | 97.14 |

**A06B0010** m³ Excavación en zanjas y pozos.
Precio: 10.23
Excavación en zanjas y pozos en cualquier clase de terreno con extracción de tierras al borde.

| Código | Ud | Descripción | Rendimiento | Precio | Importe |
|---|---|---|---|---|---|
| M01A0030 | h | Peón | 0.1 | 13.16 | 1.32 |
| QAA0020 | h | Retroexcavadora 72 kW | 0.3 | 29.7 | 8.91 |
|  |  | Total |  |  | 10.23 |

**A06C0010** m³ Relleno de zanjas con arena volcánica.
Precio: 17.03
Relleno de zanjas con arena volcánica, compactado por capas de 30 cm de espesor al proctor modificado del 95 %, incluso extendido, refino y riego.

| Código | Ud | Descripción | Rendimiento | Precio | Importe |
|---|---|---|---|---|---|
| M01A0030 | h | Peón | 0.26 | 13.16 | 3.42 |
| E01CD0030 | m³ | Picón de relleno, garbancillo grueso (trasdós de muros, jardines...) (material) | 1 | 12.65 | 12.65 |
| E01E0010 | m³ | Agua | 0.2 | 1.26 | 0.25 |
| QAA0020 | h | Retroexcavadora 72 kW | 0.02 | 29.7 | 0.59 |
| QBD0020 | h | Compactador manual, tipo pequeño de rodillo vibrante de 0,60 t (maquinaria) | 0.05 | 2.38 | 0.12 |
|  |  | Total |  |  | 17.03 |

**A06D0020** m³ Carga mecánica, transporte tierras vertedero, camión, máx. 10 km
Precio: 4.15
Carga mecánica y transporte de tierras a vertedero, con camión de 18 Tn, con un recorrido máximo de 10 Km.

| Código | Ud | Descripción | Rendimiento | Precio | Importe |
|---|---|---|---|---|---|
| QAA0070 | h | Pala cargadora sobre neumáticos, 96 kW | 0.015 | 31.7 | 0.48 |
| QAB0030 | h | Camión basculante 15 t | 0.12 | 30.58 | 3.67 |
|  |  | Total |  |  | 4.15 |

**A06C0030** m³ Relleno localizado con material de excavación. (01/04/2013)
Precio: 6.88
Relleno localizado con material procedente de la excavación, compactado por capas de 30 cm, al proctor modificado del 95 %, incluso riego.

| Código | Ud | Descripción | Rendimiento | Precio | Importe |
|---|---|---|---|---|---|
| M01A0030 | h | Peón | 0.376 | 13.16 | 4.95 |
| QAA0020 | h | Retroexcavadora 72 kW | 0.05 | 29.7 | 1.49 |
| QBD0020 | h | Compactador manual, tipo pequeño de rodillo vibrante de 0,60 t | 0.08 | 2.38 | 0.19 |
| E01E0010 | m³ | Agua | 0.2 | 1.26 | 0.25 |
|  |  | Total |  |  | 6.88 |

**A02A0010** m³ Mortero 1:3 de cemento
Precio: 112.14
Mortero 1:3 de cemento y arena, M 15, confeccionado con hormigonera, s/RC-08.

| Código | Ud | Descripción | Rendimiento | Precio | Importe |
|---|---|---|---|---|---|
| M01A0030 | h | Peón | 2.4 | 13.16 | 31.58 |
| E01BA0040 | t | Cemento portland, CEM II/B-P 32,5 R, granel | 0.44 | 126.75 | 55.77 |
| E01CA0020 | m³ | Arena seca | 0.98 | 22.85 | 22.39 |
| E01E0010 | m³ | Agua | 0.26 | 1.26 | 0.33 |
| QAD0010 | h | Hormigonera portátil 250 l | 0.5 | 4.14 | 2.07 |
|  |  | Total |  |  | 112.14 |

**A05AG0020** m² Encofrado y desencof. en paredes de arquetas, cámaras y sótanos.
Precio: 16.65

| Código | Ud | Descripción | Rendimiento | Precio | Importe |
|---|---|---|---|---|---|
| M01A0010 | h | Oficial primera | 0.47 | 13.83 | 6.50 |
| M01A0030 | h | Peón | 0.47 | 13.16 | 6.19 |
| E01IB0010 | m³ | Madera pino gallego en tablas (material) | 0.013 | 279.5 | 3.63 |
| E01IA0110 | m³ | Madera pino gallego (material) | 0.001 | 311.15 | 0.31 |
| E01MA0020 | kg | Clavos 2" (material) | 0.02 | 0.84 | 0.02 |
|  |  | Total |  |  | 16.65 |

**A03A0040** m³ Hormigón en masa de fck= 15 N/mm² y encofrado.
Precio: 156.48
Hormigón en masa de fck= 15 N/mm², árido machaqueo 16 mm máx, colocado, i/encofrado.

| Código | Ud | Descripción | Rendimiento | Precio | Importe |
|---|---|---|---|---|---|
| M01A0030 | h | Peón | 4.8 | 13.16 | 63.17 |
| E01BA0040 | t | Cemento portland, CEM II/B-P 32,5 R, granel | 0.27 | 126.75 | 34.22 |
| E01CA0010 | t | Arena seca | 0.62 | 15.23 | 9.44 |
| E01CB0050 | t | Arido machaqueo 8-16 mm | 1.25 | 11.5 | 14.38 |
| E01E0010 | m³ | Agua | 0.2 | 1.26 | 0.25 |
| QAD0010 | h | Hormigonera portátil 250 l | 0.5 | 4.14 | 2.07 |
| M01A0010 | h | Oficial primera | 2 | 13.83 | 27.66 |
| QBA0010 | h | Vibrador eléctrico (maquinaria) | 0.3 | 5.96 | 1.79 |
| E01IB0010 | m³ | Madera pino gallego en tablas | 0.009 | 279.5 | 2.52 |
| E01IA0110 | m³ | Madera pino gallego | 0.003 | 311.15 | 0.93 |
| E01MA0020 | kg | Clavos 2" | 0.06 | 0.84 | 0.05 |
|  |  | Total |  |  | 156.48 |

**A06C0020** m³ Relleno de zanjas compactado con productos procedentes de las mismas.
Precio: 5.17
Relleno de zanjas compactado por capas de 30 cm de espesor al proctor modificado del 95 %, con productos procedentes de las mismas, incluso riego, aportación de finos y material de préstamos si fuera necesario

| Código | Ud | Descripción | Rendimiento | Precio | Importe |
|---|---|---|---|---|---|
| M01A0030 | h | Peón | 0.32 | 13.16 | 4.21 |
| E01E0010 | m³ | Agua | 0.2 | 1.26 | 0.25 |
| QAA0020 | h | Retroexcavadora 72 kW | 0.02 | 29.7 | 0.59 |
| QBD0020 | h | Compactador manual, tipo pequeño de rodillo vibrante de 0,60 t | 0.05 | 2.38 | 0.12 |
|  |  | Total |  |  | 5.17 |

**A03A0050** m³ Hormigón en masa de fck= 17.5 N/mm²
Precio: 92.4
Hormigón en masa de fck= 17,5 N/mm², árido machaqueo 16 mm máx., confeccionado con hormigonera.

| Código | Ud | Descripción | Rendimiento | Precio | Importe |
|---|---|---|---|---|---|
| M01A0030 | h | Peón | 2 | 13.16 | 26.32 |
| E01BA0040 | t | Cemento portland, CEM II/B-P 32,5 R, granel | 0.31 | 126.75 | 39.29 |
| E01CA0010 | t | Arena seca | 0.64 | 15.23 | 9.75 |
| E01CB0070 | t | Arido machaqueo 4-16 mm | 1.28 | 11.5 | 14.72 |
| E01E0010 | m³ | Agua | 0.2 | 1.26 | 0.25 |
| QAD0010 | h | Hormigonera portátil 250 l | 0.5 | 4.14 | 2.07 |
|  |  | Total |  |  | 92.4 |

**A06B0020** m³ Excavación manual en pozos.
Precio: 62.66
Excavación manual en pozos en cualquier clase de terreno con acopio de escombros resultantes al borde.

| Código | Ud | Descripción | Rendimiento | Precio | Importe |
|---|---|---|---|---|---|
| M01A0030 | h | Peón | 3 | 13.16 | 39.48 |
| QBB0010 | h | Compresor caudal 2,5 m³/m 2 martillos. (maquinaria) | 2 | 11.59 | 23.18 |
|  |  | Total |  |  | 62.66 |

**A05A0020** m² Encofrado y desencofrado de zapatas.
Precio: 19.31
Encofrado y desencofrado de zapatas. (8 puestas).

| Código | Ud | Descripción | Rendimiento | Precio | Importe |
|---|---|---|---|---|---|
| M01A0010 | h | Oficial primera | 0.665 | 13.83 | 9.20 |
| M01A0030 | h | Peón | 0.665 | 13.16 | 8.75 |
| E01IB0010 | m³ | Madera pino gallego en tablas | 0.003 | 279.5 | 0.84 |
| E01IA0110 | m³ | Madera pino gallego | 0.001 | 311.15 | 0.31 |
| E01MA0020 | kg | Clavos 2" | 0.02 | 0.84 | 0.02 |
| %0.01 | % | Costes indirectos (30/01/1996) | 1 % | 19.12 | 0.19 |
|  |  | Total |  |  | 19.31 |

**D29AA0030** m³ Excavación zanjas, pozos o cimientos, todo tipo terreno, i/transporte
Precio: 11.17
Excavación en zanjas, pozos o cimientos, en todo tipo de terreno, transporte a vertedero de material sobrante, refino y compactación del fondo de la excavación.

| Código | Ud | Descripción | Rendimiento | Precio | Importe |
|---|---|---|---|---|---|
| A06B0010 | m³ | Excavación en zanjas y pozos. | 1 | 10.23 | 10.23 |
| QAB0030 | h | Camión basculante 15 t | 0.02 | 30.58 | 0.61 |
| %0.03 | % | Costes indirectos | 3 % | 10.84 | 0.33 |
|  |  | Total |  |  | 11.17 |

**D29JAA0030** m Canalización con 1 tubo de PVC D 110 mm
Precio: 17.17
Canalización eléctrica formada por 1 tubo de PE (rojo) doble pared DN 110 mm, incluso dado de hormigón de 0,23x0,23 m, alambre guía colocado y cinta de señalización.

| Código | Ud | Descripción | Rendimiento | Precio | Importe |
|---|---|---|---|---|---|
| M01A0010 | h | Oficial primera | 0.2 | 13.83 | 2.77 |
| M01A0030 | h | Peón | 0.2 | 13.16 | 2.63 |
| E22CAC0040 | m | Tubería PE (rojo) doble pared DN 110 mm, p/canal. eléctr., T.P.P. | 1 | 3.74 | 3.74 |
| E22CAF0010 | m | Alambre guía 2 mm galvanizado | 1 | 0.21 | 0.21 |
| A03A0010 | m³ | Hormigón en masa de fck= 10 N/mm² | 0.09 | 80.1 | 7.21 |
| E22CAF0020 | m | Cinta señalizadora línea eléctrica | 1 | 0.11 | 0.11 |
| %0.03 | % | Costes indirectos | 3 % | 16.67 | 0.50 |
|  |  | Total |  |  | 17.17 |

**D02D0050** m³ Relleno de zanjas con picón.
Precio: 17.93
Relleno de zanjas con picón, compactado por capas de 30 cm, al proctor modificado del 95 %, incluso riego.

| Código | Ud | Descripción | Rendimiento | Precio | Importe |
|---|---|---|---|---|---|
| A06C0010 | m³ | Relleno de zanjas con arena volcánica. | 1 | 17.03 | 17.03 |
| E01E0010 | m³ | Agua | 0.3 | 1.26 | 0.38 |
| %0.03 | % | Costes indirectos | 3 % | 17.41 | 0.52 |
|  |  | Total |  |  | 17.93 |

**D29JAA0060** m Canalización con 2 tubos de PVC D 110 mm
Precio: 24.53
Canalización eléctrica formada por 2 tubos de PE (rojo) doble pared DN 110 mm, incluso dado de hormigón, alambre guía colocado y cinta de señalización.

| Código | Ud | Descripción | Rendimiento | Precio | Importe |
|---|---|---|---|---|---|
| M01A0010 | h | Oficial primera | 0.2 | 13.83 | 2.77 |
| M01A0030 | h | Peón | 0.2 | 13.16 | 2.63 |
| E22CAC0040 | m | Tubería PE (rojo) doble pared DN 110 mm, p/canal. eléctr., T.P.P. | 2 | 3.74 | 7.48 |
| E22CAF0010 | m | Alambre guía 2 mm galvanizado | 2 | 0.21 | 0.42 |
| A03A0010 | m³ | Hormigón en masa de fck= 10 N/mm² | 0.13 | 80.1 | 10.41 |
| E22CAF0020 | m | Cinta señalizadora línea eléctrica | 1 | 0.11 | 0.11 |
| %0.03 | % | Costes indirectos | 3 % | 23.82 | 0.71 |
|  |  | Total |  |  | 24.53 |

**A03B0010** m³ Hormigón aligerado de cemento y picón.
Precio: 60.9
Hormigón aligerado de cemento y picón, con 115 kg de cemento, confeccionado con hormigonera.

| Código | Ud | Descripción | Rendimiento | Precio | Importe |
|---|---|---|---|---|---|
| M01A0030 | h | Peón | 2 | 13.16 | 26.32 |
| E01BA0030 | t | Cemento puzolánico, CEM IV/B (P) 32,5 N, ensacado. (material) | 0.115 | 112.68 | 12.96 |
| E01CD0010 | m³ | Picón fino avitolado/cribado (p/atezados...) | 0.94 | 12.65 | 11.89 |
| E01CA0020 | m³ | Arena seca | 0.3 | 22.85 | 6.86 |
| E01E0010 | m³ | Agua | 0.16 | 1.26 | 0.20 |
| QAD0010 | h | Hormigonera portátil 250 l | 0.5 | 4.14 | 2.07 |
| %0.01 | % | Costes indirectos | 1 % | 60.30 | 0.60 |
|  |  | Total |  |  | 60.9 |

**D29FD0040** m² Capa intermedia de calzada, tipo G-20, e=4 cm
Precio: 6.67
Capa intermedia de calzada, de 4 cm de espesor, realizada con mezcla asfáltica en caliente tipo G-20, puesta en obra, extendida y compactada. Densidad 2,37 tm/m³

| Código | Ud | Descripción | Rendimiento | Precio | Importe |
|---|---|---|---|---|---|
| A09C0020 | t | Mezcla asfáltica en caliente, AC 22 base G (antiguo G-20) | 0.095 | 68.17 | 6.48 |
| %0.03 | % | Costes indirectos | 3 % | 6.48 | 0.19 |
|  |  | Total |  |  | 6.67 |

**D29FD0110** m² Capa de rodadura de calzada, tipo D-12, e=6 cm
Precio: 11.04
Capa de rodadura de calzada, de 6 cm de espesor, realizada con mezcla asfáltica en caliente tipo D-12, puesta en obra, extendida y compactada. Densidad 2,4 tm/m³

| Código | Ud | Descripción | Rendimiento | Precio | Importe |
|---|---|---|---|---|---|
| A09C0030 | t | Mezcla asfáltica en caliente, AC 16 surf D (antiguo D-12) | 0.144 | 74.45 | 10.72 |
| %0.03 | % | Costes indirectos | 3 % | 10.72 | 0.32 |
|  |  | Total |  |  | 11.04 |

**U54030** PP Material por Ml de línea aérea,
Precio: 1.52
Material por Ml de línea aérea, tensada y/o grapada hasta 35mm2.

| Código | Ud | Descripción | Rendimiento | Precio | Importe |
|---|---|---|---|---|---|
| T58331 | Ml | Cable de acero galvanizado de 6mm (material) | 1 | 0.58 | 0.58 |
| T58311 | Ud | Preformado para acero de 6mm (material) | 0.05 | 2.73 | 0.14 |
| T58314 | Ud | Guardacabo 5/8" (material) | 0.05 | 0.46 | 0.02 |
| T58327 | Ud | Tensor (material) | 0.05 | 3.69 | 0.18 |
| T58330 | Ud | Grapa de alumunio (material) | 2 | 0.17 | 0.34 |
| U54020 | Ud | Recibido de anclaje en fachada p | 0.02 | 13.04 | 0.26 |
|  |  | Total |  |  | 1.52 |

**U54020** Ud Recibido de anclaje en fachada p
Precio: 13.04
Recibido de anclaje en fachada para perno u ojo de riostra.

| Código | Ud | Descripción | Rendimiento | Precio | Importe |
|---|---|---|---|---|---|
| T58323 | Ud | ojo riostra o perno con doble tuerca (material) | 1 | 1.32 | 1.32 |
| O203 | H | Oficial 2ª (mano de obra) | 0.5 | 8.64 | 4.32 |
| O204 | H | Oficial 3ª (mano de obra) | 0.5 | 8.43 | 4.22 |
| % | % | Medios auxiliares | 15 % | 9.86 | 1.48 |
| % | % | Medios auxiliares | 15 % | 11.34 | 1.70 |
|  |  | Total |  |  | 13.04 |

## Recursos

**QAA0040** h Retroexcavadora M.F. c/martillo rompedor
Retroexcavadora M.F. con martillo rompedor.

**E27B0010** m Tubería PE B.D. p/microirrigación D=16 mm, Tuplen
Tubería de polietileno de baja densidad para microirrigación de D=16 mm, Tuplen

**E33AA0010.C3** m² Losetas fotocatalitica ecogranic abotonada 20x20x5 de hormigon de alta resistecia
Losetas ecogranic abotonada 20x20x5

**E33AA0010.C2** m² Losa fotocatalitica ecogranic acanalada 20x20x5 de hormigon de alta resistencia
Losa ecogranic acanalada 20x20x5

**QAF0030** h Camión bitumin cap 10 tm c/cond bomba mangu
Camión bituminador cap. 10 tm con conductor, bomba y manguera.

**QAF0010** h Camión caja fija con cisterna/agua de 10 t
Camión de caja fija con cisterna para agua con carga máxima autorizada de 10 t

**QAF0020** h Motoniveladora Caterp 12 F c/maquinista
Motoniveladora Caterp. 12 F con maquinista.

**QAF0040** h Compact neumát Dinapac CP 22 c/maquinista
Compactador neumático Dinapac CP. 22 con maquinista

**E33LA0090** m Bordill hormig fck=30 N/mm², 100x30x15-18 cm
Bordillo hormigón fck=30 N/mm², 100x30x15-18 cm

**QAA0020** h Retroexcavadora 72 kW
Retroexcavadora sobre ruedas, 72 kW, peso en orden de trabajo 8140 kg

**E28EB0330** m Tub. PVC-U saneam. j. elást. SN-4 D 200 mm Uralita
Tubería PVC-U saneamiento junta elástica D=200 mm, e=4,9 mm, UNE EN 1401-1, teja, SN-4, Uralita.

**QAC0010** h Camión grúa 20 t
Camión grúa de 20 t, pluma de 23 m

**E28BC0030** ud Reg calzad D400 D 600mm tapa/marco articul fund dúctil Norinco Brio SR
Registro calzadas D 600 mm, tapa y marco, articul.,fundición dúctil, D400, UNE-EN 124, Norinco Brio SR

**E28AC0040** ud Base de pozo 1200x1000 (Dxh) mm
Base de pozo prefabricada de 1200x1000 (Dxh) mm de hormigón armado c/2 acometidas para tubo D 300 a 500 mm, con marcado CE s/UNE-EN 1917 y UNE 127917.

**E28AC0050** ud Cono de pozo 1200/625x1000 (Dxh) e=160 mm i/pates
Cono de pozo prefabricado de 1200/625x1000 (Dxh) mm, e=160 mm, de hormigón armado c/pates, con marcado CE s/UNE-EN 1917 y UNE 127917.

**E28AC0060** ud Anillo de pozo 1200/1200 (Dxh) e=160 mm i/pates
Anillo de pozo prefabricado de 1200/1200 (Dxh) mm, e=160 mm, de hormigón armado c/pates, con marcado CE s/UNE-EN 1917 y UNE 127917.

**E28BA0220** ud Reg peat B-125 250x250mm tapa/marco fund dúctil Norinco HC
Registro peatonal 250x250 mm, tapa y marco, fundición dúctil, B-125, UNE-EN 124, Norinco HC

**E28BA0110** ud Reg peat B-125 500x500mm tapa red/marco cuadr fund dúctil Norinco TC
Registro peatonal 500x500 mm, tapa redonda y marco cuadrado, fundición dúctil, B-125, UNE-EN 124, Norinco TC

**E28EB0280** m Tub. PVC-U saneam. D 200 mm j. elást. Terrain
Tubería PVC-U saneamiento D 200 mm junta elástica e=4,9 mm, UNE EN 1401-1, serie SN-4, Terrain

**E28CC0780** ud Tes 3 bocas 87º 30' PVC-U D 200 mm M-H, Adequa
Tes 3 bocas 87º 30' PVC-U D 200 mm M-H, UNE EN 1329-1, Adequa de Uralita

**E28BE0060** ud Reja y marco articul C-250 700x360 mm fund dúctil Norinco RI 284 N
Reja y marco, articulada 700x360 mm C-250 (arcenes y aparc), UNE-EN 124, fund. dúctil, Norinco RI 284 N

**E24BAB0100** m Tubería PE-100, A.D. PN 16 D=63mm Tuplen
Tubería polietileno A.D. PE-100, 16 atm, DN(exterior) 63 mm, e=5,8 mm, UNE EN 12201-2, Tuplen

**E24IA0030** ud Reg peat B-125 195x195 mm tapa/marco fund dúctil
Registro peatonal (Boca de llave), B-125, UNE-EN 124, 195x195 mm fundición dúctil, tapa y marco

**E24GB0300** ud Válvula paso de bola 1" latón, Cimberio
Válvula de paso de bola 1" de latón, Cimberio

**E22EA0100** ud Tapa y marco 46x46 cm fund dúctil A-1 UNELCO, B-125, Tarregas
Tapa y marco 46x46 cm fund ductil tipo A1 de UNELCO, Clase B-125 ref.TAEU-A1, Tarregas

**E10AB0050** ud Bloque de hormigón de áridos de picón 9x25x50 cm, CE cat. I
Bloque de hormigón de áridos de picón 9x25x50 cm, con marcado CE, categoría I s/UNE-EN 771-3, p=1300-2000 kg/m³, conductividad térmica 0,7 W/mk, Cp=800 J/kg.K, µ=10.

**E22EA0110** ud Tapa y marco 75x50 cm fund dúctil A-2 UNELCO, B-125, Tarregas
Tapa y marco 75x50 cm fund ductil tipo A2 de UNELCO, Clase B-125 ref.TAEU-A2, Tarregas

**E19BBAA0020** m Tritubo PE D=63 mm p/telecomunicaciones, T.P.P
Tritubo de polietileno D=63 mm para telecomunicaciones, T.P.P.

**T05MDP055** Ml. Cable desnudo p/t.t.1x35.PIRELLI
Conductor de cobre desnudo para tomas de tierra 1x35mm² PIRELLI

**T18RF0026** Ml. Tubo PVC corrugado Ø48mm/gp5
Tubería PVC flexible corrugado.Para empotrar D=48mm.resistencia al choque 5

**T09TZ0030** Ud. Caja secc./comprob.T.T.100x150
Caja seccionamiento y comprobación Toma de Tierra, 100x150mm.

**T05BT3008** Ud. Terminal Cu por presión 35mm²
Terminal de cobre, conexión por presión.Sección 35mm².

**PICACU** Ud. Pica Cu L=2m Ø=17,3mm
Pica de cobre con abrazadera.Long.=2000mm, D=17,3mm.

**T09TZ0070** Ud. Tapa registro Toma Tierra 250x250
Tapa de registro Toma de Tierra 250x250mm.

**%0000.003** % Medios auxiliares..(s/total)
Medios auxiliares...3% (s/total)

**T05BMP053** Ml. Cable Cu RETENAX(RV 0,6/1kV)4x6
Conductor de Cobre RETENAX «N»-FLAM.UNE 21123(RV 0,6/1kV)4x6 PIRELLI

**T05BSP215** Ml. Cable flexible 1x16(H07V-K)Cu
Cable flexible aislado con PVC H07V-K de 16 mm² Cobre. Marca PIRELLI

**T05BMP006** Ml. Cable Cu RETENAX(RV 0,6/1kV)1x16
Conductor de Cobre RETENAX «N»-FLAM.UNE 21123.(RV 0,6/1kV).1x16 PIRELLI

**T05BMP090** Ml. Cable Cu RETENAX(RV-K 0,6/1kV)3x2,5
Conductor de Cobre RETENAX «N».UNE 21123(RV-K 0,6/1kV)(instalaciones fijas)3x2,5 PIRELLI

**T06CGV001** Ud. CGP A.Públ.CLAVED 1468 1 E
Caja de protección para Alumbrado Público CLAVED ref.1468 1 E

**T09PF0010** Ud. Fusible UTE gl «0» 2-32A
Cartucho fusible UTE «0» (10,3x38).Clase gl.Int.A.:2, 4, 6, 10, 16, 20, 25 y 32.

**TBRP43560** Ud. MILEWIDE BRP435 T35 1xGRN60/830 DK (PHILIPS)
Luminaria MILEWIDE BRP435 T35 1xGRN60/830 DK (PHILIPS), o equivalente, con módulos LEDGine reemplazable de 46W y 4290 lúmenes.

**SCILMIL6M** Ud Columna Cilindrica 6 m/120 mm para SRS-149
Columna Cilindrica Laura (Lafondi) 6 m/120 mm para SRS-149 a 5,10 m

**E41CA0090** t Tasa gestor aut. valorización resid. mez. bitum. asfalto sin cont. en hulla, LER 170302
Tasa de gestor autorizado valorización en residuos de mezclas bituminosas, asfaltos sin contenido en alquitrán de hulla, LER 170302.

**QAB0070** h Transporte c/contenedor de escombros
Transporte con contenedor de escombros

**E38AA0370** ud Casco seguridad SH 6, Würth
Casco seguridad SH 6, con marcado CE, Würth

**E38AA0340** ud Tapones antirruidos, Würth
Tapones antirruidos, valor medio de protección 36dB, Würth

**E38AA0310** ud Mascarilla FFP2 autofiltrante, Würth
Mascarilla FFP2 autofiltrante, protección contra partículas sólidas y líquidas de mediana toxicidad, con marcado CE, Würth

**E38AC0110** ud Botas S3 marrón, Würth
Botas S3 marrón S3 (par), con puntera y plantilla metálica, con marcado CE, Würth

**E38CA0020** ud Señal obligatoriedad, prohibición y peligro
Señal de obligatoriedad, prohibición y peligro p/señaliz.provisional,PVC, D=30

**E38CA0030** ud Señal cartel obras, PVC, 45x30 cm
Señal de cartel de obras, PVC, 45x30 cm

**E38CB0020** m Cinta bicolor rojo-blanco, balizamiento
Cinta bicolor rojo-blanco, de balizamiento, en rollos de 250 m.

**E38CB0050** ud Lámpara intermitente p/señaliz. obras
Lámpara intermitente p/señalización de obras i/pilas y soporte metálico

**E38E0020** ud Botiquín tipo bolso c/correa, c/contenido
Botiquín tipo bolso con correa, con contenido completo.

**E01BA0030** t Cemento puzolánico, CEM IV/B (P) 32,5 N, ensacado
Cemento puzolánico, CEM IV/B (P) 32,5 N, UNE-EN 197-1, tipo IV/B, con puzolana natural (P), clase de resistencia 32,5 N/mm² y resistencia inicial normal, ensacado, con marcado CE.

**E01BA0040** t Cemento portland, CEM II/B-P 32,5 R, granel
Cemento portland, CEM II/B-P 32,5 R, UNE-EN 197-1, tipo II/B, con puzolana natural (P), clase de resistencia 32,5 N/mm² y alta resistencia inicial, a granel, con marcado CE.

**QAF0050** h Extend aglom Demag 413 pequeña c/maquinista
Extendedora aglomerado Demag 413 pequeña con maquinista.
